# Isolation thermique par réflexion des chapes flottantes

- Propriété du fichier: CYPE INGENIEROS, S.A.
- Format: FIEBDC-3/2002
- Zone géographique: Algérie
- Devise: DZD
- Coûts indirects: 3.00 %
- Frais généraux: 13.00 %
- Bénéfice: 6.00 %
- TVA: 19.00 %

## F Aménagements et finitions

### FI Isolations intérieures

#### FIH Chapes flottantes

**FIH140** m² Isolation thermique par réflexion des chapes flottantes.
Isolation thermique par réflexion des chapes flottantes, constituée de complexe multicouche, de 8 mm d'épaisseur totale, avec, une résistance thermique intrinsèque (sans lame d'air) de 1,33 m²K/W et une conductivité thermique de 0,023 W/(mK), simplement appuyé. Comprend la bande autoadhésive pour le scellement des joints.
Inclut: Nettoyage et préparation de la surface support. Implantation et découpe de l'isolant. Mise en place de l'isolant. Scellement des joints.
Critère pour le métré: Surface mesurée selon documentation graphique du Projet.
Critère pour le mémoire: On mesurera la surface réellement exécutée selon les spécifications du Projet.

| Code | U | Désignation | Quantité | Prix | Montant |
|---|---|---|---|---|---|
| mt16arw010deh | m² | Complexe multicouche, composé d'une couche de mousse de polyéthylène, un film d'aluminium avec traitement anticorrosion, un film alvéolaire en polyéthylène et une membrane en polyéthylène à basse densité (LDPE), de 8 mm d'épaisseur totale, avec, une résistance thermique intrinsèque (sans lame d'air) de 1,33 m²K/W et une conductivité thermique de 0,023 W/(mK), fourni en rouleaux de 1,20x25 m. (matériau) | 1.100 | 1999.26 | 2199.19 |
| mt16arw100a | m | Ruban autoadhésif, en aluminium, avec adhésif acrylique, de 0,03 mm d'épaisseur et 50 mm de largeur, pour le scellement des joints. (matériau) | 0.450 | 152.64 | 68.69 |
| mo054 | h | Compagnon professionnel III/CP2 poseur d'isolants rigides ou flexibles. (main-d'œuvre) | 0.114 | 717.33 | 81.78 |
| mo101 | h | Ouvrier professionnel II/OP poseur d'isolants rigides ou flexibles. (main-d'œuvre) | 0.057 | 521.84 | 29.74 |
| % | % | Frais de chantier des unités d'ouvrage | 2 % | 2379.40 | 47.59 |
|  |  | Coûts directs |  |  | 2426.99 |
