# Isolation thermique d'origine végétale par l'intérieur de la couche extérieure, en façade double paroi en maçonnerie à revêtir

- Propriété du fichier: CYPE INGENIEROS, S.A.
- Format: FIEBDC-3/2002
- Zone géographique: Algérie
- Devise: DZD
- Coûts indirects: 3.00 %
- Frais généraux: 13.00 %
- Bénéfice: 6.00 %
- TVA: 19.00 %

## F Aménagements et finitions

### FI Isolations intérieures

#### FIU Doublages

**FIU100** m² Isolation thermique d'origine végétale par l'intérieur de la couche extérieure, en façade double paroi en maçonnerie à revêtir.
Isolation thermique d'origine végétale par l'intérieur de la couche extérieure, en façade double paroi en maçonnerie à revêtir, constituée de panneau en aggloméré de liège expansé, de 25 mm d'épaisseur, de 1000x500 mm, couleur noire, d'entre 105 et 125 kg/m³ de densité, résistance thermique 0,65 m²K/W, conductivité thermique 0,04 W/(mK), coefficient de résistance à la diffusion de la vapeur d'eau entre 7 et 14, Euroclasse E de réaction au feu, selon NF EN 13501-1, résistance à la compression >= 100 kPa, placé bord à bord et avec des plots de mortier-colle.
Inclut: Nettoyage et préparation de la surface du support. Implantation et découpe de l'isolant. Application de l'adhésif. Application de l'adhésif. Mise en place de l'isolant. Résolution des points singuliers.
Critère pour le métré: Surface mesurée selon documentation graphique du Projet.
Critère pour le mémoire: On mesurera la surface réellement exécutée selon les spécifications du Projet.

| Code | U | Désignation | Quantité | Prix | Montant |
|---|---|---|---|---|---|
| mt16aaa040f | kg | Mortier-colle pour fixation de plaques isolantes, dans les parements verticaux. (matériau) | 2.000 | 89.18 | 178.36 |
| mt16acs010ld | m² | Panneau en aggloméré de liège expansé, de 25 mm d'épaisseur, de 1000x500 mm, couleur noire, d'entre 105 et 125 kg/m³ de densité, résistance thermique 0,65 m²K/W, conductivité thermique 0,04 W/(mK), coefficient de résistance à la diffusion de la vapeur d'eau entre 7 et 14, Euroclasse E de réaction au feu, selon NF EN 13501-1, résistance à la compression >= 100 kPa; selon NF EN 13170. (matériau) | 1.050 | 2035.30 | 2137.07 |
| mo054 | h | Compagnon professionnel III/CP2 poseur d'isolants rigides ou flexibles. (main-d'œuvre) | 0.114 | 717.33 | 81.78 |
| mo101 | h | Ouvrier professionnel II/OP poseur d'isolants rigides ou flexibles. (main-d'œuvre) | 0.114 | 521.84 | 59.49 |
| % | % | Frais de chantier des unités d'ouvrage | 2 % | 2456.70 | 49.13 |
|  |  | Coûts directs |  |  | 2505.83 |
