# Doublage intérieur de placard

- Propriété du fichier: CYPE INGENIEROS, S.A.
- Format: FIEBDC-3/2002
- Zone géographique: Algérie
- Devise: DZD
- Coûts indirects: 3.00 %
- Frais généraux: 13.00 %
- Bénéfice: 6.00 %
- TVA: 19.00 %

## F Aménagements et finitions

### FK Menuiseries intérieures et meubles

#### FKA Armoires encastrées et placards

**FKA020** m² Doublage intérieur de placard.
Doublage intérieur de placard, réalisé avec panneau de particules agglomérées, recouvert sur les deux faces de papier mélaminé, finition à choisir, de 16 mm d'épaisseur. Mise en place: avec un adhésif.
Inclut: Nettoyage et préparation de la surface support. Implantation. Découpe et préparation du revêtement. Application de l'adhésif. Mise en place et fixation du revêtement.
Critère pour le métré: Surface mesurée selon documentation graphique du Projet.
Critère pour le mémoire: On mesurera la surface réellement exécutée selon les spécifications du Projet.

| Code | U | Désignation | Quantité | Prix | Montant |
|---|---|---|---|---|---|
| mt29tma140 | kg | Adhésif en caoutchouc synthétique, d'application à deux faces, pour revêtements décoratifs en bois. (matériau) | 0.100 | 492.90 | 49.29 |
| mt29tmf010c | m² | Panneau de particules agglomérées, recouvert sur les deux faces de papier mélaminé, finition à choisir, de 16 mm d'épaisseur. (matériau) | 1.050 | 1015.70 | 1066.49 |
| op00cep010 |  | Varlope. | 1.000 | 0.00 | 0.00 |
| mo017 | h | Compagnon professionnel III/CP2 menuisier bois. (main-d'œuvre) | 0.444 | 708.18 | 314.43 |
| mo058 | h | Ouvrier professionnel II/OP menuisier bois. (main-d'œuvre) | 0.444 | 525.07 | 233.13 |
| % | % | Frais de chantier des unités d'ouvrage | 2 % | 1663.34 | 33.27 |
|  |  | Coûts directs |  |  | 1696.61 |
