# Plâtre projeté

- Propriété du fichier: CYPE INGENIEROS, S.A.
- Format: FIEBDC-3/2002
- Zone géographique: Algérie
- Devise: DZD
- Coûts indirects: 3.00 %
- Frais généraux: 13.00 %
- Bénéfice: 6.00 %
- TVA: 19.00 %

## F Aménagements et finitions

### FN Enduits traditionnels et stucs

#### FNP Enduits en plâtre

**FNP030** m² Plâtre projeté.
Réalisation d'un revêtement continu intérieur en plâtre de construction B1, projeté, à vue, sur parement vertical, jusqu'à 3 m de hauteur, de 15 mm d'épaisseur, constitué d'une couche de sous-enduit avec pâte de plâtre de construction B1, appliquée par projection mécanique sur les parements à revêtir, finition enduit de plâtre pour enduit mince C6. Comprend la mise en place de cornières en plastique et en métal avec perforations, la réalisation des coins intérieurs, la garniture des vides, les liaisons au niveau des plinthes, mise en place d'une maille en fibre de verre anti-alcalin pour le renforcement des rencontres entre différents matériaux sur 10% de la surface du parement et l'échafaudage.
Inclut: Préparation du support qui va être revêtu. Réalisation des guides. Mise en place de cornières dans les coins et les saillies. Préparation de la pâte de plâtre dans la mélangeuse. Projection mécanique de la pâte de plâtre. Application d'un règle en aluminium. Passage de la lame d'acier. Application de l'enduit.
Critère pour le métré: Surface mesurée du revêtement de sol jusqu'au plafond, selon documentation graphique du Projet, sans déduire les ouvertures inférieures à 4 m² et en déduisant, dans les ouvertures de surface supérieure à 4 m², l'excès sur 4 m². N'ont pas été décomptés les parements verticaux possédant des armoires encastrées, quelles que soient leurs dimensions.
Critère pour le mémoire: On mesurera, à bande courante, la surface réellement exécutée selon les spécifications du Projet, en considérant comme hauteur la distance entre le revêtement de sol et le plafond, sans déduire les ouvertures inférieures à 4 m² et en déduisant, dans les ouvertures de surface supérieure à 4 m², l'excès sur 4 m². Les parements possédant des armoires encastrées ne seront pas décomptés quelles que soient leurs dimensions.

| Code | U | Désignation | Quantité | Prix | Montant |
|---|---|---|---|---|---|
| mt28vye020 | m² | Maille en fibre de verre tissée, anti-alcalin, de 5x5 mm de vide de maille, flexible et imputrescible dans le temps, de 70 g/m² de masse surfacique et 0,40 mm d'épaisseur de fil, pour renforcer les plâtres. (matériau) | 0.105 | 86.06 | 9.04 |
| mt09pye010c | m³ | Pâte de plâtre de construction à projeter par mélangeuse-pompeuse B1, selon NF EN 13279-1. (matériau) | 0.012 | 24822.87 | 297.87 |
| mt28vye010 | m | Cornière en plastique et en métal, stable à l'action des sulfates. (matériau) | 0.215 | 39.63 | 8.52 |
| mt09pye010a | m³ | Pâte de plâtre pour application en couche mince C6, selon NF EN 13279-1. (matériau) | 0.003 | 21058.39 | 63.18 |
| mq06pym010 | h | Mélangeuse-pompeuse pour mortiers et plâtres projetés, de 3 m³/h. (matériel) | 0.196 | 822.12 | 161.14 |
| op00tal020 |  | Malaxeur électrique. | 1.000 | 0.00 | 0.00 |
| mo033 | h | Compagnon professionnel III/CP2 plâtrier. (main-d'œuvre) | 0.215 | 698.09 | 150.09 |
| mo071 | h | Ouvrier professionnel II/OP plâtrier. (main-d'œuvre) | 0.132 | 521.84 | 68.88 |
| % | % | Frais de chantier des unités d'ouvrage | 2 % | 758.72 | 15.17 |
|  |  | Coûts directs |  |  | 773.89 |
