# Enduit traditionnel lisse sur parement intérieur

- Propriété du fichier: CYPE INGENIEROS, S.A.
- Format: FIEBDC-3/2002
- Zone géographique: Algérie
- Devise: DZD
- Coûts indirects: 3.00 %
- Frais généraux: 13.00 %
- Bénéfice: 6.00 %
- TVA: 19.00 %

## F Aménagements et finitions

### FN Enduits traditionnels et stucs

#### FNX Enduits à la chaux

**FNX010** m² Enduit traditionnel lisse sur parement intérieur.
Réalisation d'un enduit traditionnel lisse d'épaisseur minimale 10 mm, par application manuelle sur un parement intérieur, sous-enduit préalable (non compris dans ce prix), de deux couches de mortier de chaux aérienne éteinte; la première de dosage 1:4 et à gros granulats et la seconde, dont le pigment est compris dans la masse, de dosage 1:3 et à granulats fins de granulométrie très soignée. Finition superficielle: lavage de la surface de la dernière couche appliquée avec de l'eau et une brosse. Comprend la préparation de la surface support, la réalisation des joints, des coins, des guides, des arêtes, feuillures, jambages, linteaux, les arrêts aux rencontres avec les parements, les revêtements et les autres éléments placés sur sa surface.
Inclut: Préparation de la surface support. Calepinage des pans. Préparation et application d'une première couche. Préparation et application d'une seconde couche. Réalisation des joints et des rencontres. Finition superficielle. Révisions et nettoyage final.
Critère pour le métré: Surface mesurée selon documentation graphique du Projet, en déduisant les baies de surface supérieure à 3 m² et en incluant le développement des feuillures.
Critère pour le mémoire: On mesurera la surface réellement exécutée selon les spécifications du Projet, en déduisant les baies de surface supérieure à 3 m² et en incluant le développement des feuillures.

| Code | U | Désignation | Quantité | Prix | Montant |
|---|---|---|---|---|---|
| mt09mor050d | m³ | Mortier de chaux aérienne ou éteinte (1:4), confectionnée sur site. (matériau) | 0.010 | 15575.88 | 155.76 |
| mt09mor050c | m³ | Mortier de chaux aérienne ou éteinte (1:3), confectionnée sur site. (matériau) | 0.007 | 15954.85 | 111.68 |
| mt09pmr010 | kg | Pigment pour mortiers et enduits. (matériau) | 0.010 | 1136.93 | 11.37 |
| op00tal020 |  | Malaxeur électrique. | 1.000 | 0.00 | 0.00 |
| mo039 | h | Compagnon professionnel III/CP2 enduiseur. (main-d'œuvre) | 0.341 | 698.09 | 238.05 |
| mo079 | h | Ouvrier professionnel II/OP enduiseur. (main-d'œuvre) | 0.341 | 521.84 | 177.95 |
| mo111 | h | Ouvrier d'exécution I/OE2 enduiseur. (main-d'œuvre) | 0.341 | 519.22 | 177.05 |
| % | % | Frais de chantier des unités d'ouvrage | 2 % | 871.86 | 17.44 |
|  |  | Coûts directs |  |  | 889.30 |
