# Revêtement de parquet mosaïque incrusté de planchettes en bois de jatoba de 120x24x8 mm, placé avec adhésif de manière discontinue, avec film de polyéthylène

- Propriété du fichier: CYPE INGENIEROS, S.A.
- Format: FIEBDC-3/2002
- Logiciel: Exécuter Générateur de prix en HTML
- Zone géographique: Algérie
- Coûts indirects: 0.03 %
- Frais généraux: 13.00 %
- Bénéfice: 6.00 %
- TVA: 17.00 %

## F Aménagements et finitions

### FS Revêtements de sols

#### FSB Bois

**FSB040** m² Revêtement de parquet mosaïque incrusté de planchettes en bois de jatoba de 120x24x8 mm, placé avec adhésif de manière discontinue, avec film de polyéthylène.
Fourniture et mise en place d'un parquet mosaïque incrusté, constitué de planchettes en bois de jatoba, de 120x24x8 mm, adossées les unes aux autres mais non unies entre elles, placées avec un adhésif à base de polyuréthane de manière discontinue, et le bois du revêtement protégé de l'éventuel passage de l'eau sous forme de vapeur à travers le plancher et de l'apparition de condensations via film de polyéthylène de 0,2 mm. Comprend le ponçage, le polissage, l'application de couches de fond et le vernis final avec trois couches de vernis de polyuréthane de deux composants P-6/8 du parquet.
Inclut: Mise en place du pare-vapeur. Déversement et extension de l'adhésif sur le support. Mise en place des planches de parquet. Nettoyage de l'adhésif excédant. Ponçage et lissage de la surface. Ragréage et application de fonds. Verni.
Critère de métré de projet: Surface utile, mesurée selon documentation graphique du Projet. Le métré par ruptures et recoupes n'a pas été incrémentée 5% de pièces de plus a été considéré dans la décomposition.
Critère de mesure de l'ouvrage: On mesurera la surface réellement exécutée selon les spécifications du Projet.

| Code | U | Désignation | Quantité | Prix | Montant |
|---|---|---|---|---|---|
| mt18mva080 | m² | Film de polyéthylène de 0,2 mm d'épaisseur, pour utilisation en tant que pare-vapeur. (matériau) | 1.100 | 0.28 | 0.31 |
| mt18mva040 | kg | Adhésif de réaction en polyuréthane, pour collage du bois. (matériau) | 1.100 | 2.83 | 3.11 |
| mt18mpm010e | m² | Planchette de petit lamparquet, bois massif de jatoba, 120x24x8 mm. (matériau) | 1.020 | 11.12 | 11.34 |
| mt27tmp010 | l | Vernis de polyuréthane à deux composants P-6/8. (matériau) | 0.900 | 9.38 | 8.44 |
| mq08war160 | h | Ponceuse pour revêtements en bois, équipée de rouleaux à poncer et d'un système d'aspiration. (matériel) | 0.151 | 3.16 | 0.48 |
| op00cla010 |  | Cloueuse. | 1.000 | 0.00 | 0.00 |
| op00cep010 |  | Varlope. | 1.000 | 0.00 | 0.00 |
| op00tro010 |  | Scie à tronçonner. | 1.000 | 0.00 | 0.00 |
| mo024 | h | Compagnon professionnel III/CP2 parqueteur. (main-d'œuvre) | 0.981 | 4.29 | 4.21 |
| mo058 | h | Ouvrier professionnel II/OP parqueteur. (main-d'œuvre) | 0.404 | 2.58 | 1.04 |
| % | % | Coûts directs complémentaires | 2 % | 28.93 | 0.58 |
|  |  | Coûts directs |  |  | 29.51 |
