# Revêtement de sol flexible textile

- Propriété du fichier: CYPE INGENIEROS, S.A.
- Format: FIEBDC-3/2002
- Zone géographique: Algérie
- Devise: DZD
- Coûts indirects: 3.00 %
- Frais généraux: 13.00 %
- Bénéfice: 6.00 %
- TVA: 19.00 %

## F Aménagements et finitions

### FS Revêtements de sols

#### FST Revêtements textiles

**FST010** m² Revêtement de sol flexible textile.
Revêtement de sol en moquette en fibre synthétique 100% polyamide, type boucle, fabriquée par procédé tufting, fournie en rouleaux de 4x20 m. Mise en place: avec adhésif de contact, sur une couche mince de nivellement.
Critère d'évaluation économique: Le prix ne comprend pas la couche mince de nivellement.
Inclut: Implantation et découpe du revêtement. Application de l'adhésif. Mise en place du revêtement. Résolution des rencontres et des points singuliers. Suppression et nettoyage du matériau excédant. Nettoyage final du revêtement.
Critère pour le métré: Surface utile, mesurée selon documentation graphique du Projet.
Critère pour le mémoire: On mesurera la surface réellement exécutée selon les spécifications du Projet.

| Code | U | Désignation | Quantité | Prix | Montant |
|---|---|---|---|---|---|
| mt18dww010a | kg | Adhésif de contact à base de résine acrylique en dispersion aqueuse, pour revêtement de sol en caoutchouc, linoléum, PVC, moquette et textile. (matériau) | 0.250 | 557.90 | 139.48 |
| mt18dte010a | m² | Moquette en fibre synthétique 100% polyamide, type boucle, fabriquée par procédé tufting, fournie en rouleaux de 4x20 m. (matériau) | 1.050 | 3050.33 | 3202.85 |
| mo027 | h | Compagnon professionnel III/CP2 poseur de moquettes et de revêtements textiles. (main-d'œuvre) | 0.114 | 731.39 | 83.38 |
| mo065 | h | Ouvrier professionnel II/OP poseur de moquettes et de revêtements textiles. (main-d'œuvre) | 0.114 | 546.70 | 62.32 |
| % | % | Frais de chantier des unités d'ouvrage | 2 % | 3488.03 | 69.76 |
|  |  | Coûts directs |  |  | 3557.79 |
