# Structure en béton armé

- Propriété du fichier: CYPE INGENIEROS, S.A.
- Format: FIEBDC-3/2002
- Zone géographique: Algérie
- Coûts indirects: 3.00 %
- Frais généraux: 13.00 %
- Bénéfice: 6.00 %
- TVA: 17.00 %

## G Structure et gros oeuvre

### GP Planchers

#### GPH Poutrelles et entrevous

**GPH050** m² Structure en béton armé, réalisée avec béton confectionné sur le chantier BCN: CPJ-CEM II/A 32,5 - TP - B 30 - 15/25 - E: 2a - BA - P 18-305, coulage avec moyens manuels, volume total de béton 0,23 m³/m², en considérant 20% de surface massive, et acier Fe E 500, avec une quantité totale de 15 kg/m²; constituée de: plancher unidirectionnel, horizontal, sur système de coffrage continu en bois; nervures "in situ" de 12 cm, entraxe 70 cm; système FOREL pour allègement d'un plancher, avec DIT de l'Institut Eduardo Torroja nº 406R/10, composé de plaques en EPS pour zones pleines et caissons en EPS moulé, constitués de modules de base et d'un couvercle de 68x68x22 cm; treillis soudé 100x100 mm et Ø 4,0-4,0 mm, en acier Fe E 500, en couche de compression. Ne comprend pas la répercussion des poteaux.
Réalisation d'une structure en béton armé, réalisée avec béton confectionné sur le chantier BCN: CPJ-CEM II/A 32,5 - TP - B 30 - 15/25 - E: 2a - BA - P 18-305, coulage avec moyens manuels, avec un volume total de béton 0,23 m³/m², en considérant 20% de surface massive, et acier Fe E 500 dans les poutres et les chaînages avec une quantité de 15 kg/m²; composée des éléments suivants: PLANCHER UNIDIRECTIONNEL: horizontal; nervures en béton "in situ" de 12 cm d'épaisseur, entraxe 70 cm; système FOREL, avec DIT de l'Institut Eduardo Torroja nº 406R/10, composé de plaques en EPS pour zones pleines et caissons en EPS moulé, constitués de modules de base et d'un couvercle de 68x68x22 cm, pour allègement d'un plancher de 22+5 cm d'épaisseur; couche en compression de 5 cm d'épaisseur, avec armature de répartition formée par treillis soudé 100x100 mm et Ø 4,0-4,0 mm, en acier Fe E 500; comprend les poutres et le renfort des ouvertures, montage et démontage du système de coffrage continu avec des butons, des étais métalliques et une surface coffrante en bois traité renforcée avec des baguettes et des profilés. Ne comprend pas la répercussion des poteaux.
Inclut: Implantation du système de coffrage. Montage du coffrage. Implantation de la géométrie de l'étage sur le coffrage. Mise en place des bases des caissons et des plaques d'EPS pour zones massives. Mise en place des couvercles pour les caissons. Mise en place des armatures avec des séparateurs homologués. Coulage et compactage du béton. Réglage et nivellement de la couche de compression. Séchage du béton. Démontage du système de coffrage. Réparation des défauts superficiels.
Critère de métré de projet: Surface mesurée en grandeur nature à partir des faces extérieures des chaînages du périmètre, selon documentation graphique du Projet, en déduisant les ouvertures de surface supérieure à 6 m².
Critère de mesure de l'ouvrage: On mesurera, en grandeur réelle, à partir des faces extérieures des chaînages périmétrique, la surface réellement exécutée selon les spécifications du Projet, en déduisant les ouvertures de surface supérieure à 6 m². Tous les éléments intégrants de la structure signalés dans les plans et les détails du projet seront considérés comme inclus.

| Code | U | Désignation | Quantité | Prix | Montant |
|---|---|---|---|---|---|
| mt08efr010a | m² | Système de coffrage continu pour plancher réticulé en béton armé, avec caissons perdus, jusqu'à 3 m de hauteur d'étage libre, composé de: étais, poutrelles métalliques et surface coffrante en bois traitée renforcée avec tiges et profilés. (matériau) | 1.100 | 17.60 | 19.36 |
| mt07cpf030a | m² | Système FOREL, avec DIT de l'Institut Eduardo Torroja nº 406R/10, composé de plaques en EPS pour zones pleines et caissons en EPS moulé, constitués de modules de base et d'un couvercle de 68x68x22 cm, pour allègement d'un plancher unidirectionnel de 22+5 cm d'épaisseur. (matériau) | 1.000 | 8.77 | 8.77 |
| mt07cpf020a | U | Répercussion, par m², de distanceurs métalliques, pour armatures de nervures, nécessaires pour le montage du système "FOREL", d'allègement d'unidirectionnel. (matériau) | 1.000 | 0.27 | 0.27 |
| mt07cpf025a | U | Répercussion, par m², de distanceurs en béton, para armatures de zones pleines, nécessaires pour le montage du système "FOREL", d'allègement d'unidirectionnel. (matériau) | 1.000 | 0.07 | 0.07 |
| mt07aco055e | kg | Barres en acier haute adhérence, Fe E 500, élaboré en atelier et mis en place in situ, de divers diamètres. (matériau) | 15.000 | 1.04 | 15.60 |
| mt07ame100bca | m² | Treillis soudé 100x100 mm, fils porteurs de 4,0 mm de diamètre et fils de répartition de 4,0 mm de diamètre, en acier Fe E 500. (matériau) | 1.100 | 2.06 | 2.27 |
| mt08aaa010a | m³ | Eau. (matériau) | 0.055 | 1.15 | 0.06 |
| mt01arg000 | t | Sable criblé pour bétons préparés sur chantier. (matériau) | 0.158 | 7.00 | 1.11 |
| mt01arg001k | t | Gros granulats homogénéisés, de taille maximale 15/25 mm, pour bétons préparés sur chantier. (matériau) | 0.203 | 10.04 | 2.04 |
| mt08cem000 | kg | Ciment en sacs, pour béton confectionné sur le chantier. (matériau) | 77.129 | 0.14 | 10.80 |
| op00ciz020 |  | Cisaille pour barres annelées en acier. | 1.000 | 0.00 | 0.00 |
| op00ata010 |  | Pince à ligaturer. | 1.000 | 0.00 | 0.00 |
| op00sie020 |  | Scie circulaire à disque fixe, pour table de travail. | 1.000 | 0.00 | 0.00 |
| au00auh040 |  | Vibreur de béton, électrique. | 1.000 | 0.00 | 0.00 |
| mo041 | h | Compagnon professionnel III/CP2 du béton. (main-d'œuvre) | 0.345 | 4.51 | 1.56 |
| mo087 | h | Ouvrier professionnel II/OP du béton. (main-d'œuvre) | 0.345 | 2.71 | 0.93 |
| mo111 | h | Ouvrier d'exécution I/OE1 VRD espaces privés. (main-d'œuvre) | 0.269 | 2.48 | 0.67 |
| mo110 | h | Ouvrier d'exécution I/OE2 VRD espaces privés. (main-d'œuvre) | 0.282 | 2.53 | 0.71 |
| % | % | Coûts directs complémentaires | 2 % | 64.22 | 1.28 |
|  |  | Coûts directs |  |  | 65.50 |
