# Ancrage permanent d'une paroi moulée

- Propriété du fichier: CYPE INGENIEROS, S.A.
- Format: FIEBDC-3/2002
- Zone géographique: Algérie
- Devise: DZD
- Coûts indirects: 3.00 %
- Frais généraux: 13.00 %
- Bénéfice: 6.00 %
- TVA: 19.00 %

## G Structure et gros oeuvre

### GS Structures enterrées et semi-enterrées

#### GSB Ouvrages de soutènement en BA

**GSB220** m Ancrage permanent d'une paroi moulée.
Ancrage permanent d'une paroi moulée au terrain, avec une inclinaison de 30° par rapport au plan horizontal, allant jusqu'à 17,5 m de longueur, pour assurer la stabilité de la paroi moulée, durant un temps de service supérieur à 2 ans, composé des travaux suivants: extraction de terres avec des moyens mécaniques, via perforation de la paroi moulée et du terrain, avec tubage de 133 mm de diamètre extérieur; introduction de 3 câbles formés de cordons tressés en acier de 0,6" (15,2 mm) de diamètre nominal, graissés et gainés dans un tube en PE; injection sous pression via le système d'injection globale unitaire (IGU), de coulis de ciment CEM I 42,5N, avec un rapport eau/ciment de 0,4, dosé au poids, pour protection et formation du bulbe; pour recevoir la tête d'ancrage permanent, et chargement manuel des décombres dans le camion ou la benne.
Inclut: Perforation de l'écran et du terrain. Mise en place des câbles. Injection du coulis. Nettoyage des restes générés. Chargement manuel des décombres dans le camion ou la benne.
Critère pour le métré: Longueur mesurée de la face d'appui de la tête d'ancrage jusqu'à l'extrémité du bulbe, selon documentation graphique du Projet.
Critère pour le mémoire: On mesurera la longueur totale du câble des ancrages exécutés selon les spécifications du Projet.

| Code | U | Désignation | Quantité | Prix | Montant |
|---|---|---|---|---|---|
| mt07aav110a | m | Câble constitué de cordons en acier, de 0,6" (15,2 mm) de diamètre nominal et 1860 MPa de charge unitaire maximale, pour ancrages au terrain. (matériau) | 2.000 | 410.33 | 820.66 |
| mt07aav120a | m | Tube en polyéthylène haute densité (PEHD/HDPE), pour gainer les câbles dans des ancrages au terrain. (matériau) | 1.000 | 957.44 | 957.44 |
| mt08aaa010a | m³ | Eau. (matériau) | 0.011 | 189.49 | 2.08 |
| mt08cem010c | kg | Ciment Portland CEM I 42,5 N, en sacs, selon NF EN 197-1. (matériau) | 27.433 | 13.90 | 381.32 |
| mq03pan020b | h | Équipement mécanique pour la réalisation des travaux de perforation du mur et du terrain, avec ou sans tubage pour l'ancrage permanent d'un écran de soutènement. (matériel) | 0.500 | 12821.55 | 6410.78 |
| mo042 | h | Compagnon professionnel III/CP2 du béton. (main-d'œuvre) | 0.569 | 726.48 | 413.37 |
| mo089 | h | Ouvrier professionnel II/OP du béton. (main-d'œuvre) | 0.569 | 542.69 | 308.79 |
| % | % | Frais de chantier des unités d'ouvrage | 2 % | 9294.44 | 185.89 |
|  |  | Coûts directs |  |  | 9480.33 |
