# Transport, mise en oeuvre et retrait d'un équipement complet pour l'enfoncement des palplanches

- Propriété du fichier: CYPE INGENIEROS, S.A.
- Format: FIEBDC-3/2002
- Zone géographique: Algérie
- Devise: DZD
- Coûts indirects: 3.00 %
- Frais généraux: 13.00 %
- Bénéfice: 6.00 %
- TVA: 19.00 %

## G Structure et gros oeuvre

### GS Structures enterrées et semi-enterrées

#### GSX Rideaux de palplanches

**GSX010** U Transport, mise en oeuvre et retrait d'un équipement complet pour l'enfoncement des palplanches.
Transport, mise en oeuvre et retrait d'un équipement complet de vibrofonçage-extracteur hydraulique, pour l'enfoncement des palplanches métalliques dans le terrain, à caractère provisoire ou définitif, à une distance de jusqu'à 50 km.
Critère d'évaluation économique: Le prix comprend le déplacement au chantier du personnel spécialisé.
Inclut: Transport au chantier. Montage de l'équipement. Démontage de l'équipement. Retrait de l'équipement>.
Critère pour le métré: Nombre d'unités prévues, selon documentation graphique du Projet.
Critère pour le mémoire: On mesurera le nombre d'unités réellement exécutées selon les spécifications du Projet.

| Code | U | Désignation | Quantité | Prix | Montant |
|---|---|---|---|---|---|
| mq03tab030a | U | Transport, mise en oeuvre et retrait de mouton percuteur à double effet, avec moteur, pour battage et extraction de palplanches récupérables, à une distance de jusqu'à 50 km. (matériel) | 1.000 | 959994.58 | 959994.58 |
| % | % | Frais de chantier des unités d'ouvrage | 2 % | 959994.58 | 19199.89 |
|  |  | Coûts directs |  |  | 979194.47 |
