# Robinetterie temporisée pour WC

- Propriété du fichier: CYPE INGENIEROS, S.A.
- Format: FIEBDC-3/2002
- Zone géographique: Algérie
- Devise: DZD
- Coûts indirects: 3.00 %
- Frais généraux: 13.00 %
- Bénéfice: 6.00 %
- TVA: 19.00 %

## T Équipements techniques

### TB Équipements sanitaires

#### TBW WC et urinoirs

**TBW010** U Robinetterie temporisée pour WC.
Robinetterie temporisée, installation visible constituée de robinet de chasse pour WC, en laiton chromé, avec temps de flux de 7 secondes, débit de 1,5 l/s, connexion mâle pour l'entrée d'eau de 3/4". Comprend éléments de connexion et une vanne de passage.
Inclut: Implantation. Mise en place. Connexion. Contrôle de son bon fonctionnement.
Critère pour le métré: Nombre d'unités prévues, selon documentation graphique du Projet.
Critère pour le mémoire: On mesurera le nombre d'unités réellement mises en place selon les spécifications du Projet.

| Code | U | Désignation | Quantité | Prix | Montant |
|---|---|---|---|---|---|
| mt31gmp400ab | U | Robinet de chasse pour WC, en laiton chromé, avec temps de flux de 7 secondes, débit de 1,5 l/s, connexion mâle pour l'entrée d'eau de 3/4"; y compris éléments de connexion et une vanne de passage. (matériau) | 1.000 | 12663.81 | 12663.81 |
| mt31gmp500a | U | Tube de décharge, de 520x200 mm et 28 mm de diamètre. (matériau) | 1.000 | 5113.49 | 5113.49 |
| mt37www010 | U | Produits complémentaires pour installations de plomberie. (matériau) | 1.000 | 168.92 | 168.92 |
| mo008 | h | Compagnon professionnel III/CP2 plombier. (main-d'œuvre) | 0.569 | 717.33 | 408.16 |
| % | % | Frais de chantier des unités d'ouvrage | 2 % | 18354.38 | 367.09 |
|  |  | Coûts directs |  |  | 18721.47 |
