# Chasse d'eau encastrée pour WC suspendu

- Propriété du fichier: CYPE INGENIEROS, S.A.
- Format: FIEBDC-3/2002
- Zone géographique: Algérie
- Devise: DZD
- Coûts indirects: 3.00 %
- Frais généraux: 13.00 %
- Bénéfice: 6.00 %
- TVA: 19.00 %

## T Équipements techniques

### TB Équipements sanitaires

#### TBW WC et urinoirs

**TBW110** U Chasse d'eau encastrée pour WC suspendu.
Chasse d'eau avec bâti support à encastrer dans un mur en maçonnerie ou dans une cloison de plaques et bouton-poussoir mécanique à double actionnement. Installation encastrée dans un mur en maçonnerie ou dans une cloison de plâtre.
Inclut: Implantation. Mise en place et fixation de la chasse d'eau. Connexion au réseau d'évacuation. Connexion au réseau d'eau froide. Montage des accessoires et des compléments. Contrôle de son bon fonctionnement.
Critère pour le métré: Nombre d'unités prévues, selon documentation graphique du Projet.
Critère pour le mémoire: On mesurera le nombre d'unités réellement mises en place selon les spécifications du Projet.

| Code | U | Désignation | Quantité | Prix | Montant |
|---|---|---|---|---|---|
| mt30ips025a | U | Chasse d'eau avec bâti support à encastrer dans un mur en maçonnerie ou dans une cloison de plaques, avec ancrages, vanne de régulation de 1/2" prémontée, mécanisme de rinçage de 3/6 litres et éléments de connexion à l'alimentation et à l'évacuation, pour WC suspendu. (matériau) | 1.000 | 66589.07 | 66589.07 |
| mt30ips030a | U | Bouton-poussoir mécanique à double actionnement, avec enjoliveur, pour chasse d'eau encastrée. (matériau) | 1.000 | 6341.82 | 6341.82 |
| op00tal010 |  | Perceuse. | 1.000 | 0.00 | 0.00 |
| op00ato010 |  | Tournevis. | 1.000 | 0.00 | 0.00 |
| mo008 | h | Compagnon professionnel III/CP2 plombier. (main-d'œuvre) | 1.137 | 717.33 | 815.60 |
| % | % | Frais de chantier des unités d'ouvrage | 2 % | 73746.49 | 1474.93 |
|  |  | Coûts directs |  |  | 75221.42 |
