# Plaque vitrocéramique pour plan de travail, avec commandes frontales, cadre synthétique

- Propriété du fichier: CYPE INGENIEROS, S.A.
- Format: FIEBDC-3/2002
- Zone géographique: Algérie
- Devise: DZD
- Coûts indirects: 3.00 %
- Frais généraux: 13.00 %
- Bénéfice: 6.00 %
- TVA: 19.00 %

## T Équipements techniques

### TD Équipements pour cuisines

#### TDE Appareils électrodomestiques

**TDE010** U Plaque vitrocéramique pour plan de travail, avec commandes frontales, cadre synthétique.
Plaque vitrocéramique pour plan de travail, avec commandes frontales, cadre synthétique. Comprend le scellage du joint périmétrique avec le plan de travail. Totalement montée, installée, connectée et testée.
Inclut: Implantation à l'aide d'un plan. Fixation au parement via des éléments d'ancrage. Mise en place de l'appareil. Scellage des joints. Connexion au réseau électrique.
Critère de métré de projet: Nombre d'unités prévues, selon documentation graphique du Projet.
Critère de mesure de l'ouvrage: On mesurera le nombre d'unités réellement mises en place selon les spécifications du Projet.

| Code | U | Désignation | Quantité | Prix | Montant |
|---|---|---|---|---|---|
| mt32pvs010c | U | Plaque vitrocéramique, avec commandes frontales, cadre synthétique. Selon NF EN 60335-1. (matériau) | 1.000 | 41082.48 | 41082.48 |
| mt32war010 | kg | Scelleur élastique en polyuréthane monocomposant pour joints. (matériau) | 0.200 | 1049.40 | 209.88 |
| mo003 | h | Compagnon professionnel III/CP2 électricien. (main-d'œuvre) | 0.804 | 475.07 | 381.96 |
| mo102 | h | Ouvrier professionnel II/OP électricien. (main-d'œuvre) | 0.804 | 342.38 | 275.27 |
| % | % | Frais de chantier des unités d'ouvrage | 2 % | 41949.59 | 838.99 |
|  |  | Coûts directs |  |  | 42788.58 |
