# Imperméabilisation de corniche ou d'avant-toit avec un mortier technique

- Propriété du fichier: CYPE Ingenieros S.A.
- Format: FIEBDC-3/2016
- Logiciel: Générateur de prix de la construction. CYPE Ingenieros, S.A.
- Date: 17/09/2024
- Zone géographique: Algérie
- Devise: DZD
- Coûts indirects: 3 %
- Frais généraux: 13 %
- Bénéfice: 6 %
- TVA: 19 %

## E Enveloppe et finition extérieure

### EE Étanchéité: imperméabilisations

#### EEA Façades

**EEA010** m² Imperméabilisation de corniche ou d'avant-toit avec un mortier technique.
Imperméabilisation de corniche ou d'avant-toit en béton armé avec deux couches de mortier flexible bicomposant, couleur grise, composé de liants hydrauliques et résines synthétiques, résistance à la pression hydrostatique positive et négative de 15 bar, 2 mm d'épaisseur totale, sur mortier de ciment, confectionné sur chantier, avec adjuvant hydrofuge, dosage 1:6, avec pente de 1% à 5%, finition talochée.
Inclut: Coulage, extension et réglage de la couche de mortier de forme de pentes. Résolution des rencontres et des points singuliers. Gâchage avec un malaxeur électrique. Extension d'une première couche sur le support humidifié. Séchage. Extension d'une seconde couche avec la même consistance que la première. Révisions et nettoyage final.
Critère pour le métré: Surface mesurée en projection horizontale, selon documentation graphique du Projet, à partir des faces intérieures des parapets ou des acrotères qui la délimitent.
Critère pour le mémoire: On mesurera, en projection horizontale, la surface réellement exécutée selon les spécifications du Projet, à partir des faces intérieures des parapets ou des acrotères qui la délimitent.

| Code | U | Désignation | Quantité | Prix | Montant |
|---|---|---|---|---|---|
| mt08aaa010a | m³ | Eau. (matériau) | 0.006 | 189.49 | 1.137 |
| mt01arg005a | t | Sable de carrière, pour mortier confectionné sur le chantier. (matériau) | 0.033 | 2006.95 | 66.229 |
| mt08cem000a | kg | Ciment gris en sacs. (matériau) | 5 | 13.77 | 68.850 |
| mt08adt010 | kg | Adjuvant hydrofuge pour imperméabilisation des mortiers ou des bétons. (matériau) | 0.1 | 151.59 | 15.159 |
| mt15igp010h | kg | Mortier flexible bicomposant, couleur grise, composé de liants hydrauliques et résines synthétiques, résistance à la pression hydrostatique positive et négative de 15 bar, selon NF EN 1504-2. (matériau) | 3 | 529.57 | 1588.710 |
| mq06hor010 | h | Bétonnière électrique avec une capacité de gâchage de 160 l. (matériel) | 0.014 | 333.01 | 4.662 |
| mo032 | h | Compagnon professionnel III/CP2 poseur de produits imperméabilisants. (main-d'œuvre) | 0.341 | 698.09 | 238.049 |
| mo070 | h | Ouvrier professionnel II/OP poseur de produits imperméabilisants. (main-d'œuvre) | 0.523 | 521.84 | 272.922 |
| % | % | Frais de chantier des unités d'ouvrage | 2 % | 2255.718 | 45.114 |
|  |  | Coûts directs |  |  | 2300.832 |

Déchets:
- pose: mt01arg005a Sable de carrière, pour mortier confectionné sur le chantier; facteur de déchet 0.00501329
- pose: mt08cem000a Ciment gris en sacs; facteur de déchet 0.00756
- pose: mt08adt010 Adjuvant hydrofuge pour imperméabilisation des mortiers ou des bétons; facteur de déchet 0.055
- pose: mt15igp010h; facteur de déchet 0.056778

## Ressources

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08adt010** kg Adjuvant hydrofuge pour imperméabilisation des mortiers ou des bétons
Données techniques: Coût énergétique 71.130 MJ; Émission de CO2 2.824 kg; Code CED 17 09 04; Masse de l'élément 1 kg; Volume 0.000667 m3
Déchets:
- emballage: re170203 Plastique; quantité 0.032 kg

**mt15igp010h** kg Mortier flexible bicomposant
Données techniques: Coût énergétique 2.251 MJ; Émission de CO2 0.184 kg; Code CED 17 09 04; Masse de l'élément 1 kg; Volume 0.000667 m3
Déchets:
- emballage: re170203 Plastique; quantité 0.003 kg
