# Drainage des sols avec nappe drainante en polyéthylène, de 7 mm d'épaisseur, placée directement sur l'imperméabilisation

- Propriété du fichier: CYPE INGENIEROS, S.A.
- Format: FIEBDC-3/2002
- Zone géographique: Algérie
- Devise: DZD
- Coûts indirects: 3.00 %
- Frais généraux: 13.00 %
- Bénéfice: 6.00 %
- TVA: 19.00 %

**EER010** m² Drainage des sols avec nappe drainante en polyéthylène, de 7 mm d'épaisseur, placée directement sur l'imperméabilisation.
Drainage des sols avec nappe drainante en polyéthylène, de 7 mm d'épaisseur, placée directement sur l'imperméabilisation.
Inclut: Découpe et préparation des nappes drainantes. Mise en place des nappes drainantes.
Critère de métré de projet: Surface mesurée selon documentation graphique du Projet.
Critère de mesure de l'ouvrage: On mesurera la surface réellement exécutée selon les spécifications du Projet.

| Code | U | Désignation | Quantité | Prix | Montant |
|---|---|---|---|---|---|
| mt15res330a | m² | Nappe drainante en polyéthylène, de 7 mm d'épaisseur, fournie en rouleaux de 20 m de longueur. (matériau) | 1.050 | 2193.02 | 2302.67 |
| mo029 | h | Compagnon professionnel III/CP2 poseur de membranes d'étanchéité. (main-d'œuvre) | 0.231 | 461.40 | 106.58 |
| mo067 | h | Ouvrier professionnel II/OP poseur de membranes d'étanchéité. (main-d'œuvre) | 0.231 | 342.97 | 79.23 |
| % | % | Coûts directs complémentaires | 2 % | 2488.48 | 49.77 |
|  |  | Coûts directs |  |  | 2538.25 |
