# Imperméabilisation du radier

- Propriété du fichier: CYPE INGENIEROS, S.A.
- Format: FIEBDC-3/2002
- Zone géographique: Algérie
- Devise: DZD
- Coûts indirects: 3.00 %
- Frais généraux: 13.00 %
- Bénéfice: 6.00 %
- TVA: 19.00 %

**EES030** m² Imperméabilisation du radier, par saturation du réseau capillaire du béton, composé d'une couche sous la dalle, avant de procéder au bétonnage, de mortier imperméabilisant, avec un rendement de 1 kg/m², appliqué en poudre, par saupoudrage manuel sur le béton de propreté, préalablement humidifié avec de l'eau et avec l'armature de la dalle déjà montée; et deux couches sur la dalle, une fois bétonnée, de mortier imperméabilisant, avec un rendement de 2 kg/m², appliqué sous forme de coulis, par extension avec une brosse sur le béton déjà pris, préparation préalable du support selon les instructions du fabricant.
Imperméabilisation du radier, par saturation du réseau capillaire du béton, composé d'une couche sous la dalle, avant de procéder au bétonnage, de mortier imperméabilisant, avec un rendement de 1 kg/m², appliqué en poudre, par saupoudrage manuel sur le béton de propreté, préalablement humidifié avec de l'eau et avec l'armature de la dalle déjà montée; et deux couches sur la dalle, une fois bétonnée, de mortier imperméabilisant, avec un rendement de 2 kg/m², appliqué sous forme de coulis, par extension avec une brosse sur le béton déjà pris, préparation préalable du support selon les instructions du fabricant.
Inclut: Humidification de la couche de béton de propreté. Saupoudrage manuel du mortier sec sur la couche de béton de propreté. Extension du lait sur la dalle.
Critère de métré de projet: Surface mesurée selon documentation graphique du Projet.
Critère de mesure de l'ouvrage: On mesurera la surface réellement exécutée selon les spécifications du Projet, y compris les bords et les recouvrements.

| Code | U | Désignation | Quantité | Prix | Montant |
|---|---|---|---|---|---|
| mt08aaa010a | m³ | Eau. (matériau) | 0.005 | 171.86 | 0.86 |
| mt09bmr230a | kg | Mortier imperméabilisant selon NF EN 1504-2, avec résistance aux sulfates, haute résistance aux cycles de gelée et de dégelée et effect protecteur face à la carbonatation. (matériau) | 3.000 | 165.59 | 496.77 |
| mo032 | h | Compagnon professionnel III/CP2 poseur de produits imperméabilisants. (main-d'œuvre) | 0.092 | 461.40 | 42.45 |
| mo070 | h | Ouvrier professionnel II/OP poseur de produits imperméabilisants. (main-d'œuvre) | 0.092 | 342.97 | 31.55 |
| % | % | Coûts directs complémentaires | 2 % | 571.63 | 11.43 |
|  |  | Coûts directs |  |  | 583.06 |
