# Retrait d'un panneau ou d'un matelas isolant d'un mur extérieur

- Propriété du fichier: CYPE Ingenieros S.A.
- Format: FIEBDC-3/2016
- Logiciel: Générateur de prix de la construction. CYPE Ingenieros, S.A.
- Date: 03/04/2024
- Zone géographique: Algérie
- Devise: DZD
- Coûts indirects: 3 %
- Frais généraux: 13 %
- Bénéfice: 6 %
- TVA: 19 %

## E Enveloppe et finition extérieure

### EI Isolations extérieures

#### EID Démolition

**EID010** m² Retrait d'un panneau ou d'un matelas isolant d'un mur extérieur.
Retrait d'un panneau ou d'un matelas isolant d'un mur extérieur, avec une des parois préalablement démolie, avec des moyens manuels, sans affecter la stabilité des éléments constructifs contigus, et chargement manuel dans le camion ou la benne.
Inclut: Retrait de l'élément. Entassement du matériau retiré. Nettoyage des restes d'ouvrage. Chargement manuel du matériau retiré et des restes d'ouvrage dans le camion ou la benne.
Critère pour le métré: Surface mesurée selon documentation graphique du Projet.
Critère pour le mémoire: On mesurera la surface réellement démontée selon les spécifications du Projet.

| Code | U | Désignation | Quantité | Prix | Montant |
|---|---|---|---|---|---|
| mo113 | h | Ouvrier d'exécution I/OE1 construction. (main-d'œuvre) | 0.034 | 502.77 | 17.094 |
| % | % | Frais de chantier des unités d'ouvrage | 2 % | 17.094 | 0.342 |
|  |  | Coûts directs |  |  | 17.436 |

Déchets:
- démolition: ruo170604 Matériaux d'isolation distincts de ceux spécifiés dans les codes 17 06 01 et 17 06 03. (composant de déchet); quantité 1.2 kg; Code CED 17 06 04; Masse de l'élément 1 kg; Volume 0.001667 m3
