# Impression anticorrosion, pour la protection des éléments en acier contre la corrosion

- Propriété du fichier: CYPE Ingenieros S.A.
- Format: FIEBDC-3/2016
- Logiciel: Générateur de prix de la construction. CYPE Ingenieros, S.A.
- Date: 03/04/2024
- Zone géographique: Algérie
- Devise: DZD
- Coûts indirects: 3 %
- Frais généraux: 13 %
- Bénéfice: 6 %
- TVA: 19 %

## E Enveloppe et finition extérieure

### ES Traitements spéciaux de façade

#### ESC Anticorrosion

**ESC010** m² Impression anticorrosion, pour la protection des éléments en acier contre la corrosion.
Application manuelle de deux couches d'impression anticorrosion, bicomposant, jusqu'à atteindre une épaisseur totale de 100 µm, pour la protection des éléments en acier contre la corrosion.
Inclut: Nettoyage du support. Application du produit.
Critère pour le métré: Surface mesurée selon documentation graphique du Projet, avec le même critère que le support de base.
Critère pour le mémoire: On mesurera la surface réellement exécutée selon les spécifications du Projet, avec le même critère que le support de base.

| Code | U | Désignation | Quantité | Prix | Montant |
|---|---|---|---|---|---|
| mt27tsd030a | kg | Impression anticorrosion, bicomposant, à base de résine époxy, inhibiteurs de corrosion et eau. (matériau) | 0.5 | 1254.46 | 627.230 |
| mo038 | h | Compagnon professionnel III/CP2 peintre. (main-d'œuvre) | 0.569 | 698.09 | 397.213 |
| mo076 | h | Ouvrier professionnel II/OP peintre. (main-d'œuvre) | 0.341 | 521.84 | 177.947 |
| % | % | Frais de chantier des unités d'ouvrage | 2 % | 1202.390 | 24.048 |
|  |  | Coûts directs |  |  | 1226.438 |
