# Cloison de plaques de plâtre GRG

- Propriété du fichier: CYPE Ingenieros S.A.
- Format: FIEBDC-3/2016
- Logiciel: Générateur de prix de la construction. CYPE Ingenieros, S.A.
- Date: 03/04/2024
- Zone géographique: Algérie
- Devise: DZD
- Coûts indirects: 3 %
- Frais généraux: 13 %
- Bénéfice: 6 %
- TVA: 19 %

## F Aménagements et finitions

### FC Cloisons

#### FCQ Plaques de plâtre GRG sur ossature métallique

**FCQ010** m² Cloison de plaques de plâtre GRG.
Cloison simple peau à simple ossature (15+49+15)/400 (49) (2 standard), de 64 mm d'épaisseur totale, avec niveau de qualité de la finition Q2, constituée d'une ossature simple de profilés en tôle d'acier galvanisé de 49 mm de largeur, à base de montants (éléments verticaux) séparés de 400 mm, avec disposition normale "N" et de rails (éléments horizontaux), à laquelle deux plaques au total sont vissées (une plaque type standard dans chaque parement, de 15 mm d'épaisseur chaque plaque). Comprend la bande acoustique; les fixations pour l'ancrage des rails et des montants métalliques; la visserie pour la fixation des plaques et la pâte et la bande pour le traitement des joints.
Critère d'évaluation économique: Le prix comprend la résolution des rencontres et des points singuliers, mais il ne comprend pas l'isolation à placer entre les montants.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pna080b | m | Bande étanche autoadhésive, en mousse de polyéthylène réticulé à cellules fermées, de 50 mm de largeur; pour l'étanchéité de la base et l'isolation acoustique du périmètre des cloisons et doublages de plaques. (matériau) | 0.8 | 31.69 | 25.352 |
| mt12pna050a | m | Rail, de profilé en acier galvanisé Z1 (Z140), fabriqué par laminage à froid, 50x35 mm de section et 0,6 mm d'épaisseur, selon NF DTU 25.41 P1-2 et NF EN 14195. (matériau) | 0.8 | 203.17 | 162.536 |
| mt12pna060a | m | Montant, de profilé en acier galvanisé Z1 (Z140), fabriqué par laminage à froid, 49x50 mm de section et 0,6 mm d'épaisseur, selon NF DTU 25.41 P1-2 et NF EN 14195. (matériau) | 3 | 275.3 | 825.900 |
| mt12pna025a | U | Fixation composée d'une cheville et d'une vis à tête fraisée, de 5x30 mm. (matériau) | 2 | 9.36 | 18.720 |
| mt12pna010ae | m² | Plaque de plâtre GRG, sans carton, standard / NF EN 13815 - 600 / 1200 / 15 / à bords longitudinaux inégaux, constituée d'une âme en plâtre d'origine naturelle renforcée par l'inclusion dans la masse de fibre de verre; Euroclasse A1 de réaction au feu, selon NF EN 13501-1. (matériau) | 2.04 | 674.02 | 1375.001 |
| mt12pna020b | U | Vis autoforeuse, avec tête en trompette, de 25 mm de longueur, pour installation de plaques de plâtre GRG sur des profilés d'épaisseur inférieure à 6 mm. (matériau) | 36 | 2.05 | 73.800 |
| mt12pna040b | U | Cartouche de 300 cm³ de mastic monocomposant; pour le scellement de rencontres périmétriques. (matériau) | 0.067 | 488.09 | 32.702 |
| mo053 | h | Compagnon professionnel III/CP2 plaquiste. (main-d'œuvre) | 0.336 | 717.33 | 241.023 |
| mo100 | h | Ouvrier professionnel II/OP plaquiste. (main-d'œuvre) | 0.336 | 521.84 | 175.338 |
| % | % | Frais de chantier des unités d'ouvrage | 2 % | 2930.372 | 58.607 |
|  |  | Coûts directs |  |  | 2988.979 |

Déchets:
- pose: mt12pna080b; facteur de déchet 0.06
- pose: mt12pna050a; facteur de déchet 0.0172517
- pose: mt12pna060a; facteur de déchet 0.0148695
- pose: mt12pna020b; facteur de déchet 0.00533333

## Ressources

**mt12pna080b** m Bande étanche autoadhésive
Données techniques: Coût énergétique 1.536 MJ; Émission de CO2 0.056 kg; Code CED 17 06 04; Masse de l'élément 0.0105 kg; Volume 0.000018 m3
Déchets:
- emballage: re170203 Plastique. (composant de déchet); quantité 0.001 kg; Code CED 17 02 03; Masse de l'élément 1 kg; Volume 0.001667 m3

**mt12pna050a** m Rail, de profilé en acier galvanisé Z1 (Z140)
Données techniques: Coût énergétique 80.066 MJ; Émission de CO2 2.456 kg; Code CED 17 04 05; Masse de l'élément 0.6 kg; Volume 0.000286 m3
Déchets:
- emballage: re170203 Plastique; quantité 0.005 kg

**mt12pna060a** m Montant, de profilé en acier galvanisé Z1 (Z140)
Données techniques: Coût énergétique 78.791 MJ; Émission de CO2 2.418 kg; Code CED 17 04 05; Masse de l'élément 0.59 kg; Volume 0.000281 m3
Déchets:
- emballage: re170203 Plastique; quantité 0.006 kg

**mt12pna020b** U Vis autoforeuse
Données techniques: Coût énergétique 0.015 MJ; Émission de CO2 0.002 kg; Code CED 17 04 05; Masse de l'élément 0.0015 kg
Déchets:
- emballage: re150101 Emballages en papier et en carton. (composant de déchet); quantité 0.001 kg; Code CED 15 01 01; Masse de l'élément 1 kg; Volume 0.001333 m3
