# Isolation acoustique au bruit aérien entre plaques, dans un faux plafond de plaques, avec des membranes viscoélastiques

- Propriété du fichier: CYPE Ingenieros S.A.
- Format: FIEBDC-3/2016
- Logiciel: Générateur de prix de la construction. CYPE Ingenieros, S.A.
- Date: 07/11/2024
- Zone géographique: Algérie
- Devise: DZD
- Coûts indirects: 3 %
- Frais généraux: 13 %
- Bénéfice: 6 %
- TVA: 19 %

## F Aménagements et finitions

### FI Isolations intérieures

#### FIL Plafonds suspendus

**FIL040** m² Isolation acoustique au bruit aérien entre plaques, dans un faux plafond de plaques, avec des membranes viscoélastiques.
Isolation acoustique au bruit aérien entre plaques, dans un faux plafond de plaques, avec membrane viscoélastique autoadhésive de haute densité, de 4 mm d'épaisseur.
Critère d'évaluation économique: Le prix ne comprend pas le faux plafond.
Inclut: Nettoyage et préparation de la surface support. Découpe de l'isolant. Mise en place de l'isolant dans la plaque déjà montée.
Critère pour le métré: Surface mesurée selon documentation graphique du Projet.
Critère pour le mémoire: On mesurera la surface réellement exécutée selon les spécifications du Projet.

| Code | U | Désignation | Quantité | Prix | Montant |
|---|---|---|---|---|---|
| mt16ptd060Gf | m² | Membrane viscoélastique autoadhésive de haute densité, de 4 mm d'épaisseur; avec 38,3 dB d'indice global de réduction acoustique, Rw. (matériau) | 1.05 | 1576.44 | 1655.262 |
| mo054 | h | Compagnon professionnel III/CP2 poseur d'isolants rigides ou flexibles. (main-d'œuvre) | 0.068 | 719.99 | 48.959 |
| mo101 | h | Ouvrier professionnel II/OP poseur d'isolants rigides ou flexibles. (main-d'œuvre) | 0.068 | 523.78 | 35.617 |
| % | % | Frais de chantier des unités d'ouvrage | 2 % | 1739.838 | 34.797 |
|  |  | Coûts directs |  |  | 1774.635 |

Déchets:
- pose: mt16ptd060Gf; facteur de déchet 0.0601568

## Ressources

**mt16ptd060Gf** m² Membrane viscoélastique autoadhésive de haute densité
Données techniques: Coût énergétique 214.009 MJ; Émission de CO2 6.424 kg; Code CED 17 03 02; Masse de l'élément 5.7 kg; Volume 0.0057 m3
Déchets:
- emballage: re170203 Plastique. (composant de déchet); quantité 0.056 kg; Code CED 17 02 03; Masse de l'élément 1 kg; Volume 0.001667 m3
