# Pose d'un précadre métallique avec des pattes d'ancrage

- Propriété du fichier: CYPE INGENIEROS, S.A.
- Format: FIEBDC-3/2002
- Zone géographique: Algérie
- Devise: DZD
- Coûts indirects: 3.00 %
- Frais généraux: 13.00 %
- Bénéfice: 6.00 %
- TVA: 19.00 %

**FKP010** U Pose d'un précadre métallique avec des pattes d'ancrage, avec du mortier de ciment, confectionné sur chantier, avec adjuvant hydrofuge, dosage 1:4, pour fixer dessus par la suite le cadre de la menuiserie extérieure de plus de 4 m² de surface.
Pose d'un précadre métallique avec des pattes d'ancrage, avec du mortier de ciment, confectionné sur chantier, avec adjuvant hydrofuge, dosage 1:4, pour fixer dessus par la suite le cadre de la menuiserie extérieure de plus de 4 m² de surface.
Inclut: Implantation. Réalisation d'ouvertures pour encastrer les pattes d'ancrage. Nivellement et mise d'aplomb. Étaiement. Bouchage des trous avec du mortier.
Critère de métré de projet: Nombre d'unités prévues, selon documentation graphique du Projet.
Critère de mesure de l'ouvrage: On mesurera le nombre d'unités réellement exécutées selon les spécifications du Projet.

| Code | U | Désignation | Quantité | Prix | Montant |
|---|---|---|---|---|---|
| mt08aaa010a | m³ | Eau. (matériau) | 0.006 | 171.86 | 1.03 |
| mt01arg005a | t | Sable de carrière, pour mortier confectionné sur le chantier. (matériau) | 0.046 | 1777.75 | 81.78 |
| mt08cem000a | kg | Ciment gris en sacs. (matériau) | 11.400 | 12.49 | 142.39 |
| mt08adt010 | kg | Adjuvant hydrofuge pour imperméabilisation des mortiers ou des bétons. (matériau) | 0.228 | 137.49 | 31.35 |
| mq06hor010 | h | Bétonnière. (matériel) | 0.021 | 141.18 | 2.96 |
| mo020 | h | Compagnon professionnel III/CP2 construction. (main-d'œuvre) | 0.523 | 461.40 | 241.31 |
| mo113 | h | Ouvrier d'exécution I/OE1 construction. (main-d'œuvre) | 0.802 | 329.49 | 264.25 |
| % | % | Coûts directs complémentaires | 2 % | 765.07 | 15.30 |
|  |  | Coûts directs |  |  | 780.37 |
