# Faux plafond démontable en panneaux de MDF. Système Fonotech Fonowood "BUTECH"

- Propriété du fichier: CYPE Ingenieros S.A.
- Format: FIEBDC-3/2016
- Logiciel: Générateur de prix de la construction. CYPE Ingenieros, S.A.
- Date: 14/12/2023
- Zone géographique: Algérie
- Devise: DZD
- Coûts indirects: 3 %
- Frais généraux: 13 %
- Bénéfice: 6 %
- TVA: 19 %

## F Aménagements et finitions

### FL Revêtements de plafonds

#### FLB Plafonds suspendus démontables, en bois

**FLB030** m² Faux plafond démontable en panneaux de MDF. Système Fonotech Fonowood "BUTECH".
Faux plafond suspendu démontable, situé à une hauteur inférieure à 4 m. Système Fonotech Fonowood "BUTECH", constitué de: OSSATURE: ossature apparente de 24 mm de largeur, en acier galvanisé prélaqué, couleur grise acier, comprenant des profilés primaires et secondaires; PANNEAUX: panneaux perforés autoportants, en MDF avec une feuille de mélamine avec recouvrement ignifuge dans la face visible, modèle Cree, couleur érable "BUTECH" "PORCELANOSA GRUPO", de 600x600 mm et 12 mm d'épaisseur, résistance thermique 0,06 m²K/W, conductivité thermique 0,2 W/(mK). Comprend les accessoires de montage.
Inclut: Tracé dans les murs du niveau du faux plafond. Nivellement et fixation des profilés périmétriques. Implantation des profilés primaires de l'ossature. Signalisation des points d'ancrage au plancher ou à l'élément support. Nivellement et suspension des profilés primaires et secondaires de l'ossature. Découpe des panneaux. Mise en place des panneaux. Résolution des rencontres et des points singuliers.
Critère pour le métré: Surface mesurée entre les parements, selon documentation graphique du Projet, sans déduire les trémies pour les installations.
Critère pour le mémoire: On mesurera la surface réellement exécutée selon les spécifications du Projet, sans décompter les trémies pour les installations.

| Code | U | Désignation | Quantité | Prix | Montant |
|---|---|---|---|---|---|
| mt12plb010aa | m² | Faux plafond constitué de panneaux perforés autoportants, en MDF avec une feuille de mélamine avec recouvrement ignifuge dans la face visible, imitation bois, modèle Cree "BUTECH" "PORCELANOSA GRUPO", de 600x600 mm et 12 mm d'épaisseur, avec un voile de fibre de verre collé sur la face interne du panneau, comme correcteur acoustique et filtre de particules, résistance thermique 0,06 m²K/W, conductivité thermique 0,2 W/(mK), densité 2300 kg/m³, coefficient de résistance à la diffusion de la vapeur d'eau 20 et Euroclasse B-s2, d0 de réaction au feu, selon NF EN 13501-1; comprend le système d'ossature métallique apparente en acier galvanisé prélaqué, couleur grise acier et les tiges de fixation. (matériau) | 1.02 | 12259.42 | 12504.608 |
| mo015 | h | Compagnon professionnel III/CP2 monteur de faux plafonds en plaques de plâtre. (main-d'œuvre) | 0.205 | 691.06 | 141.667 |
| mo082 | h | Ouvrier professionnel II/OP monteur de faux plafonds en plaques de plâtre. (main-d'œuvre) | 0.205 | 502.82 | 103.078 |
| % | % | Frais de chantier des unités d'ouvrage | 2 % | 12749.353 | 254.987 |
|  |  | Coûts directs |  |  | 13004.340 |

Déchets:
- pose: mt12plb010aa; facteur de déchet 0.024

## Ressources

**mt12plb010aa** m² Faux plafond constitué de panneaux perforés autoportants
Données techniques: Coût énergétique 105.462 MJ; Émission de CO2 2.639 kg; Code CED 17 06 04; Masse de l'élément 9.9 kg; Volume 0.0165 m3
Déchets:
- emballage: re170203 Plastique. (composant de déchet); quantité 0.034 kg; Code CED 17 02 03; Masse de l'élément 1 kg; Volume 0.001667 m3
