# Crépi de ciment, tiré à la règle, appliqué sur un parement vertical intérieur, finition superficielle ribbée, pour servir de base à un futur carrelage, avec du mortier de ciment M-5

- Propriété du fichier: CYPE INGENIEROS, S.A.
- Format: FIEBDC-3/2002
- Zone géographique: Algérie
- Coûts indirects: 3.00 %
- Frais généraux: 13.00 %
- Bénéfice: 6.00 %
- TVA: 19.00 %

**FNC040** m² Crépi de ciment, tiré à la règle, appliqué sur un parement vertical intérieur, finition superficielle ribbée, pour servir de base à un futur carrelage, avec du mortier de ciment M-5.
Réalisation d'un revêtement continu de mortier de ciment M-5, tiré à la règle, de 15 mm d'épaisseur, appliqué sur un parement vertical intérieur, finition superficielle ribbée, pour servir de base à un futur carrelage. Comprend la préparation de la surface support, la réalisation des joints, des coins, guides séparées au plus d'un mètre, arêtes, mouchettes, jambages, linteaux, les arrêts aux rencontres avec les parements, les revêtements ou les autres éléments placés sur sa surface.
Inclut: Détails de plans de travail. Mise en place des règles et tension des fils. Mise en place des cordeaux. Réalisation des guides. Application du mortier. Réalisation des joints et des rencontres. Finition superficielle. Séchage du mortier.
Critère de métré de projet: Surface mesurée selon documentation graphique du Projet, sans déduire les ouvertures inférieures à 4 m² et en déduisant, dans les ouvertures de surface supérieure à 4 m², l'excès sur les 4 m².
Critère de mesure de l'ouvrage: On mesurera la surface réellement exécutée selon les spécifications du Projet, en déduisant, dans les ouvertures de surface supérieure à 4 m², l'excès sur les 4 m².

| Code | U | Désignation | Quantité | Prix | Montant |
|---|---|---|---|---|---|
| mt09mor010c | m³ | Mortier de ciment CEM II/B-P 32,5 N type M-5, confectionné sur site avec 250 kg/m³ de ciment et une proportion en volume 1/6. (matériau) | 0.015 | 105.15 | 1.58 |
| mo020 | h | Compagnon professionnel III/CP2 construction. (main-d'œuvre) | 0.510 | 3.19 | 1.63 |
| mo113 | h | Ouvrier d'exécution I/OE1 construction. (main-d'œuvre) | 0.369 | 2.26 | 0.83 |
| % | % | Coûts directs complémentaires | 2 % | 4.04 | 0.08 |
|  |  | Coûts directs |  |  | 4.12 |
