# Ancrage mécanique par cheville à expansion

- Propriété du fichier: CYPE INGENIEROS, S.A.
- Format: FIEBDC-3/2002
- Zone géographique: Algérie
- Devise: DZD
- Coûts indirects: 3.00 %
- Frais généraux: 13.00 %
- Bénéfice: 6.00 %
- TVA: 19.00 %

**FXM030** U Ancrage mécanique par cheville à expansion, par frappe, d'acier galvanisé, 6x40, insérée dans un perçage de 6 mm de diamètre et 45 mm de profondeur, réalisé avec une perceuse avec marteau percuteur et mèche, sur élément en béton.
Ancrage mécanique par cheville à expansion, par frappe, d'acier galvanisé, 6x40, insérée dans un perçage de 6 mm de diamètre et 45 mm de profondeur, réalisé avec une perceuse avec marteau percuteur et mèche, sur élément en béton.
Inclut: Implantation de la position de l'ancrage. Exécution de la perforation. Nettoyage de la poussière résultante. Introduction de l'ancrage. Martelage de la tête d'ancrage. Nettoyage des restes excédants.
Critère de métré de projet: Nombre d'unités prévues, selon documentation graphique du Projet.
Critère de mesure de l'ouvrage: On mesurera le nombre d'unités réellement exécutées selon les spécifications du Projet.

| Code | U | Désignation | Quantité | Prix | Montant |
|---|---|---|---|---|---|
| mt26ind170i | U | Cheville à expansion, par frappe, d'acier galvanisé, 6x40 de 6 mm de diamètre et 40 mm de longueur, pour fixation sur des éléments en béton. (matériau) | 1.000 | 16.66 | 16.66 |
| mo020 | h | Compagnon professionnel III/CP2 construction. (main-d'œuvre) | 0.034 | 440.78 | 14.99 |
| mo112 | h | Ouvrier d'exécution I/OE2 construction. (main-d'œuvre) | 0.034 | 318.03 | 10.81 |
| % | % | Coûts directs complémentaires | 2 % | 42.46 | 0.85 |
|  |  | Coûts directs |  |  | 43.31 |
