# Platelage de base de panneau structural en bois, de 15 mm d'épaisseur, pour pan de toiture inclinée, placé avec des fixations mécaniques

- Propriété du fichier: CYPE INGENIEROS, S.A.
- Format: FIEBDC-3/2002
- Zone géographique: Algérie
- Devise: DZD
- Coûts indirects: 3.00 %
- Frais généraux: 13.00 %
- Bénéfice: 6.00 %
- TVA: 19.00 %

**GCB090** m² Platelage de base de panneau structural en bois, de 15 mm d'épaisseur, pour pan de toiture inclinée, placé avec des fixations mécaniques.
Platelage de base de panneau structural en bois pour un usage en milieu humide, de 2500x1250 mm et 15 mm d'épaisseur, pour pan de toiture inclinée, fixé avec des clous en acier galvanisé. Comprend les découpes et le renfort des bords avec des vis.
Inclut: Implantation des pièces. Clouage des pièces au support base.
Critère de métré de projet: Surface mesurée selon documentation graphique du Projet.
Critère de mesure de l'ouvrage: On mesurera la surface réellement exécutée selon les spécifications du Projet.

| Code | U | Désignation | Quantité | Prix | Montant |
|---|---|---|---|---|---|
| mt08eff040aa | m² | Panneau structural en bois pour un usage en milieu humide, de 2500x1250 mm et 15 mm d'épaisseur, selon NF EN 312. (matériau) | 1.050 | 779.05 | 818.00 |
| mt50spa101 | kg | Clous en acier. (matériau) | 0.150 | 111.88 | 16.78 |
| mo048 | h | Compagnon professionnel III/CP2 charpentier bois. (main-d'œuvre) | 0.198 | 481.54 | 95.34 |
| mo095 | h | Ouvrier professionnel II/OP charpentier bois. (main-d'œuvre) | 0.099 | 357.84 | 35.43 |
| % | % | Coûts directs complémentaires | 2 % | 965.55 | 19.31 |
|  |  | Coûts directs |  |  | 984.86 |
