# Fondation en béton cyclopéen

- Propriété du fichier: CYPE Ingenieros S.A.
- Format: FIEBDC-3/2016
- Logiciel: Générateur de prix de la construction. CYPE Ingenieros, S.A.
- Date: 03/04/2024
- Zone géographique: Algérie
- Devise: DZD
- Coûts indirects: 3 %
- Frais généraux: 13 %
- Bénéfice: 6 %
- TVA: 19 %

## G Structure et gros oeuvre

### GF Fondations

#### GFP Semi-profondes

**GFP010** m³ Fondation en béton cyclopéen.
Fondation en béton cyclopéen, avec béton non armé prêt à l'emploi BCN: CPJ-CEM II/A 32,5 - P - B 16 - 20/40 - E: 1 - NA - P 18-305, coulage avec des moyens manuels (60% de volume) et galets de 15 à 30 cm de diamètre (40% de volume).
Inclut: Implantation et tracé des semelles et des poteaux ou des autres éléments structuraux qui s'appuient sur celles-ci. Préparation du béton. Coulage et compactage du béton. Mise en place des pierres dans le béton frais. Couronnement et arase des fondations. Séchage du béton.
Critère pour le métré: Volume théorique, selon documentation graphique du Projet.
Critère pour le mémoire: On mesurera le volume théorique exécuté selon les spécifications du Projet, sans inclure les augmentations par excès d'excavation non autorisés.

| Code | U | Désignation | Quantité | Prix | Montant |
|---|---|---|---|---|---|
| mt08aaa010a | m³ | Eau. (matériau) | 0.107 | 189.49 | 20.275 |
| mt01arg000a | m³ | Sable criblé. (matériau) | 0.295 | 2807.51 | 828.215 |
| mt01arg001aw | m³ | Gros granulats homogénéisés, de taille maximale 20/40 mm. (matériau) | 0.553 | 2968.06 | 1641.337 |
| mt08cem000a | kg | Ciment gris en sacs. (matériau) | 208.709 | 13.77 | 2873.923 |
| mt01arg100b | m³ | Galets de 15 à 30 cm de diamètre. (matériau) | 0.4 | 2174.2 | 869.680 |
| mq06hor010 | h | Bétonnière électrique avec une capacité de gâchage de 160 l. (matériel) | 0.396 | 333.01 | 131.872 |
| mo045 | h | Compagnon professionnel III/CP2 bétonneur. (main-d'œuvre) | 0.114 | 726.48 | 82.819 |
| mo092 | h | Ouvrier professionnel II/OP bétonneur. (main-d'œuvre) | 0.114 | 542.69 | 61.867 |
| mo113 | h | Ouvrier d'exécution I/OE1 construction. (main-d'œuvre) | 2.104 | 502.77 | 1057.828 |
| mo112 | h | Ouvrier d'exécution I/OE2 construction. (main-d'œuvre) | 1.251 | 511 | 639.261 |
| % | % | Frais de chantier des unités d'ouvrage | 2 % | 8207.077 | 164.142 |
|  |  | Coûts directs |  |  | 8371.219 |

Déchets:
- pose: mt01arg000a Sable criblé; facteur de déchet 0.003
- pose: mt01arg001aw Gros granulats homogénéisés, de taille maximale 20/40 mm; facteur de déchet 0.00666234
- pose: mt08cem000a Ciment gris en sacs; facteur de déchet 0.00756
- pose: mt01arg100b Galets de 15 à 30 cm de diamètre; facteur de déchet 0.00768975

## Ressources

**mt08aaa010a** m³ Eau
Données techniques: Coût énergétique 60.000 MJ; Émission de CO2 30.000 kg

**mt01arg000a** m³ Sable criblé
Données techniques: Coût énergétique 146.250 MJ; Émission de CO2 7.800 kg; Code CED 01 04 09; Masse de l'élément 1950 kg; Volume 1.21875 m3

**mt01arg001aw** m³ Gros granulats homogénéisés, de taille maximale 20/40 mm
Données techniques: Coût énergétique 146.250 MJ; Émission de CO2 7.800 kg; Code CED 01 04 08; Masse de l'élément 1950 kg; Volume 1.3 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt01arg100b** m³ Galets de 15 à 30 cm de diamètre
Données techniques: Coût énergétique 146.250 MJ; Émission de CO2 7.800 kg; Code CED 01 04 08; Masse de l'élément 1950 kg; Volume 1.3 m3
