# Chasse d'eau renforcée à encastrer dans un mur en maçonnerie et bouton-poussoir mécanique à double actionnement. Installation encastrée dans un mur en maçonnerie

- Propriété du fichier: CYPE INGENIEROS, S.A.
- Format: FIEBDC-3/2002
- Zone géographique: Algérie
- Devise: DZD
- Coûts indirects: 3.00 %
- Frais généraux: 13.00 %
- Bénéfice: 6.00 %
- TVA: 19.00 %

**TBW110** U Chasse d'eau renforcée à encastrer dans un mur en maçonnerie et bouton-poussoir mécanique à double actionnement. Installation encastrée dans un mur en maçonnerie.
Chasse d'eau renforcée à encastrer dans un mur en maçonnerie et bouton-poussoir mécanique à double actionnement. Installation encastrée dans un mur en maçonnerie.
Inclut: Implantation. Mise en place et fixation de la chasse d'eau. Connexion au réseau d'évacuation. Connexion au réseau d'eau froide. Montage des accessoires et des compléments. Contrôle de son bon fonctionnement.
Critère de métré de projet: Nombre d'unités prévues, selon documentation graphique du Projet.
Critère de mesure de l'ouvrage: On mesurera le nombre d'unités réellement mises en place selon les spécifications du Projet.

| Code | U | Désignation | Quantité | Prix | Montant |
|---|---|---|---|---|---|
| mt30ips025b | U | Chasse d'eau renforcée à encastrer dans un mur en maçonnerie, avec ancrages, vanne de régulation de 1/2" prémontée, mécanisme de rinçage de 3/6 litres et éléments de connexion à l'alimentation et à l'évacuation, pour WC suspendu. (matériau) | 1.000 | 26881.64 | 26881.64 |
| mt30ips030a | U | Bouton-poussoir mécanique à double actionnement, avec enjoliveur, pour chasse d'eau encastrée. (matériau) | 1.000 | 3468.60 | 3468.60 |
| mo008 | h | Compagnon professionnel III/CP2 plombier. (main-d'œuvre) | 1.149 | 475.07 | 545.86 |
| % | % | Frais de chantier des unités d'ouvrage | 2 % | 30896.10 | 617.92 |
|  |  | Coûts directs |  |  | 31514.02 |
