# Cheminée individuelle concentrique à triple paroi en acier inoxydable, avec isolation

- Propriété du fichier: CYPE Ingenieros S.A.
- Format: FIEBDC-3/2016
- Logiciel: Générateur de prix de la construction. CYPE Ingenieros, S.A.
- Date: 16/06/2025
- Zone géographique: Algérie
- Devise: DZD
- Coûts indirects: 3 %
- Frais généraux: 13 %
- Bénéfice: 6 %
- TVA: 19 %

## T Équipements techniques

### TC ECS et chauffage

#### TCV Systèmes d'évacuation des produits de la combustion

**TCV060** m Cheminée individuelle concentrique à triple paroi en acier inoxydable, avec isolation.
Cheminée modulaire concentrique, métallique, constituée de tube à triple paroi avec isolation, de 130/190/240 mm de diamètre, composé de paroi intérieure d'acier inoxydable AISI 316L, paroi intermédiaire en acier galvanisé et paroi extérieure d'acier inoxydable AISI 304, avec isolation en laine de roche entre la paroi intérieure et la paroi intermédiaire, de 30 mm d'épaisseur et 100 kg/m³ de densité, température maximale de 450°C, pression de travail allant jusqu'à 40 Pa, pour l'évacuation des produits de la combustion et l’admission d’air comburant, du poêle ou de l'insert, avec chambre de combustion étanche, à bois. Comprend les accessoires, les pièces spéciales, les modules finaux et le matériel auxiliaire pour le montage et la fixation à l'ouvrage.
Inclut: Implantation. Présentation des tuyaux, des accessoires, des pièces spéciales et des modules finaux. Fixation du matériel auxiliaire pour le montage et la fixation à l'ouvrage. Montage. Connexion et contrôle de son bon fonctionnement.
Critère pour le métré: Longueur mesurée du départ de la cheminée jusqu'à la partie supérieure du module final, selon documentation graphique du Projet.
Critère pour le mémoire: On mesurera, du départ de la cheminée jusqu'à la partie supérieure du module final, la longueur réellement exécutée selon les spécifications du Projet.

| Code | U | Désignation | Quantité | Prix | Montant |
|---|---|---|---|---|---|
| mt20din086a | U | Matériel auxiliaire pour le montage et la fixation à l'ouvrage des tubes à triple paroi avec isolation, de 130/190/240 mm de diamètre. (matériau) | 1 | 1541.05 | 1541.050 |
| mt20din085an | m | Tube à triple paroi avec isolation, de 130/190/240 mm de diamètre, composé de paroi intérieure d'acier inoxydable AISI 316L, paroi intermédiaire en acier galvanisé et paroi extérieure d'acier inoxydable AISI 304, avec isolation en laine de roche entre la paroi intérieure et la paroi intermédiaire, de 30 mm d'épaisseur et 100 kg/m³ de densité, température maximale de 450°C, pression de travail allant jusqu'à 40 Pa, selon NF EN 1856-1, avec le prix augmenté de 65% pour cause d'accessoires, pièces spéciales et modules finaux. (matériau) | 1 | 42378.82 | 42378.820 |
| mo004 | h | Compagnon professionnel III/CP2 chauffagiste. (main-d'œuvre) | 0.444 | 751.66 | 333.737 |
| mo103 | h | Ouvrier professionnel II/OP chauffagiste. (main-d'œuvre) | 0.444 | 545.7 | 242.291 |
| % | % | Frais de chantier des unités d'ouvrage | 2 % | 44495.898 | 889.918 |
|  |  | Coûts directs |  |  | 45385.816 |

Déchets:
- pose: mt20din085an; facteur de déchet 0.0105

## Ressources

**mt20din085an** m Tube à triple paroi avec isolation
Données techniques: Coût énergétique 317.906 MJ; Émission de CO2 41.875 kg; Code CED 17 04 05; Masse de l'élément 7.8 kg; Volume 0.003714 m3
Déchets:
- emballage: re170201 Bois. (composant de déchet); quantité 0.013 kg; Code CED 17 02 01; Masse de l'élément 1 kg; Volume 0.000909 m3
- emballage: re170203 Plastique. (composant de déchet); quantité 0.003 kg; Code CED 17 02 03; Masse de l'élément 1 kg; Volume 0.001667 m3
