# Robinetterie mitigeur constituée de robinet mitigeur sur plan pour évier

- Propriété du fichier: CYPE INGENIEROS, S.A.
- Format: FIEBDC-3/2002
- Zone géographique: Algérie
- Devise: DZD
- Coûts indirects: 3.00 %
- Frais généraux: 13.00 %
- Bénéfice: 6.00 %
- TVA: 19.00 %

**TDC010** U Robinetterie mitigeur constituée de robinet mitigeur sur plan pour évier, série Karim Due, modèle 88948600 "GALINDO", éléments de connexion, raccords d'alimentation flexibles de 3/8" de diamètre et 350 mm de longueur, clapet de non retour et deux vannes de passage.
Robinetterie mitigeur constituée de robinet mitigeur sur plan pour évier, série Karim Due, modèle 88948600 "GALINDO", en laiton, finition chromée, avec cartouche céramique, bec haut tournant et mousseur. Comprend éléments de connexion, raccords d'alimentation flexibles de 3/8" de diamètre et 350 mm de longueur, clapet de non retour et deux vannes de passage. Totalement installée, connectée, testée et en fonctionnement.
Inclut: Implantation. Mise en place du robinet. Connexion.
Critère de métré de projet: Nombre d'unités prévues, selon documentation graphique du Projet.
Critère de mesure de l'ouvrage: On mesurera le nombre d'unités réellement mises en place selon les spécifications du Projet.

| Code | U | Désignation | Quantité | Prix | Montant |
|---|---|---|---|---|---|
| mt31gma030L | U | Robinet mitigeur sur plan pour évier, série Karim Due, modèle 88948600 "GALINDO", en laiton, finition chromée, avec cartouche céramique, bec haut tournant et mousseur, y compris éléments de connexion, raccords d'alimentation flexibles de 3/8" de diamètre et 350 mm de longueur, clapet de non retour et deux vannes de passage; NF EN 200. (matériau) | 1.000 | 17516.42 | 17516.42 |
| mt37www010 | U | Produits complémentaires pour installations de plomberie. (matériau) | 1.000 | 150.94 | 150.94 |
| mo008 | h | Compagnon professionnel III/CP2 plombier. (main-d'œuvre) | 0.575 | 475.07 | 273.17 |
| % | % | Frais de chantier des unités d'ouvrage | 2 % | 17940.53 | 358.81 |
|  |  | Coûts directs |  |  | 18299.34 |
