# Luminaire circulaire type Downlight, avec lampe LED. Installation encastrée

- Propriété du fichier: CYPE Ingenieros S.A.
- Format: FIEBDC-3/2016
- Logiciel: Générateur de prix de la construction. CYPE Ingenieros, S.A.
- Date: 03/04/2024
- Zone géographique: Algérie
- Devise: DZD
- Coûts indirects: 3 %
- Frais généraux: 13 %
- Bénéfice: 6 %
- TVA: 19 %

## T Équipements techniques

### TE Éclairage

#### TEI Équipements intérieurs

**TEI100** U Luminaire circulaire type Downlight, avec lampe LED. Installation encastrée.
Luminaire circulaire fixe de plafond type Downlight, non réglable, de 18 W, alimentation à 220/240 V et 50-60 Hz, de 125 mm de diamètre d'encastrement et 110 mm de hauteur, avec lampe LED non remplaçable, température de couleur 3000 K, optique constitué de réflecteur recouvert avec aluminium vaporisé, finition très brillante, à rendement élevé, faisceau de lumière extensif 66°, arc enjoliveur de plastique, finition thermo-émaillée, de couleur blanche, taux d'éblouissement unifié inférieur à 19, indice de reproduction chromatique supérieure à 80, flux lumineux 882 lumens, degré de protection IP40, avec feuillards de fixation. Installation encastrée.
Inclut: Implantation. Montage, connexion et contrôle de son bon fonctionnement.
Critère pour le métré: Nombre d'unités prévues, selon documentation graphique du Projet.
Critère pour le mémoire: On mesurera le nombre d'unités réellement exécutées selon les spécifications du Projet.

| Code | U | Désignation | Quantité | Prix | Montant |
|---|---|---|---|---|---|
| mt34lle050a | U | Luminaire circulaire fixe de plafond type Downlight, non réglable, de 18 W, alimentation à 220/240 V et 50-60 Hz, de 125 mm de diamètre d'encastrement et 110 mm de hauteur, avec lampe LED non remplaçable, température de couleur 3000 K, optique constitué de réflecteur recouvert avec aluminium vaporisé, finition très brillante, à rendement élevé, faisceau de lumière extensif 66°, arc enjoliveur de plastique, finition thermo-émaillée, de couleur blanche, taux d'éblouissement unifié inférieur à 19, indice de reproduction chromatique supérieure à 80, flux lumineux 882 lumens, degré de protection IP40, avec feuillards de fixation, à encastrer. (matériau) | 1 | 30259.03 | 30259.030 |
| mo003 | h | Compagnon professionnel III/CP2 électricien. (main-d'œuvre) | 0.341 | 717.33 | 244.610 |
| mo102 | h | Ouvrier professionnel II/OP électricien. (main-d'œuvre) | 0.341 | 520.85 | 177.610 |
| % | % | Frais de chantier des unités d'ouvrage | 2 % | 30681.250 | 613.625 |
|  |  | Coûts directs |  |  | 31294.875 |
