# Appareillage pour installation électrique

- Propriété du fichier: CYPE Ingenieros S.A.
- Format: FIEBDC-3/2016
- Logiciel: Générateur de prix de la construction. CYPE Ingenieros, S.A.
- Date: 16/06/2025
- Zone géographique: Algérie
- Devise: DZD
- Coûts indirects: 3 %
- Frais généraux: 13 %
- Bénéfice: 6 %
- TVA: 19 %

## T Équipements techniques

### TL Installations électriques

#### TLI Installations intérieures

**TLI090** U Appareillage pour installation électrique.
Interrupteur unipolaire en saillie, gamme basique, avec touche simple de couleur blanche et enjoliveur de couleur blanche. Comprend les accessoires de montage. Totalement monté, connecté et testé.
Inclut: Fixation du cadre en saillie. Câblage de l'équipement. Montage de l'équipement.
Critère pour le métré: Nombre d'unités prévues, selon documentation graphique du Projet.
Critère pour le mémoire: On mesurera le nombre d'unités réellement exécutées selon les spécifications du Projet.

| Code | U | Désignation | Quantité | Prix | Montant |
|---|---|---|---|---|---|
| mt33leg135a | U | Interrupteur unipolaire en saillie, gamme basique, avec touche simple de couleur blanche et enjoliveur de couleur blanche, selon EN 60669. (matériau) | 1 | 1227.49 | 1227.490 |
| mo003 | h | Compagnon professionnel III/CP2 électricien. (main-d'œuvre) | 0.227 | 751.66 | 170.627 |
| % | % | Frais de chantier des unités d'ouvrage | 2 % | 1398.117 | 27.962 |
|  |  | Coûts directs |  |  | 1426.079 |

## Ressources

**mt33leg135a** U Interrupteur unipolaire en saillie
Données techniques: Coût énergétique 1.080 MJ; Émission de CO2 0.144 kg
Déchets:
- emballage: re150101 Emballages en papier et en carton. (composant de déchet); quantité 0.032 kg; Code CED 15 01 01; Masse de l'élément 1 kg; Volume 0.001333 m3
