# Fosse septique en polyéthylène haute densité (PEHD/HDPE), rectangulaire, de 3000 litres, de 2630x880x1650 mm, pour 15 utilisateurs (H.E.)

- Propriété du fichier: CYPE INGENIEROS, S.A.
- Format: FIEBDC-3/2002
- Zone géographique: Algérie
- Coûts indirects: 3.00 %
- Frais généraux: 13.00 %
- Bénéfice: 6.00 %
- TVA: 17.00 %

## A VRD et aménagements extérieurs

### AA Assainissement

#### AAE Traitement des eaux usées

**AAE020** U Fosse septique en polyéthylène haute densité (PEHD/HDPE), rectangulaire, de 3000 litres, de 2630x880x1650 mm, pour 15 utilisateurs (H.E.).
Fourniture et installation de fosse septique en polyéthylène haute densité (PEHD/HDPE), rectangulaire, de 3000 litres, de 2630x880x1650 mm, pour 15 utilisateurs (H.E.), avec bouche d'accès, bouche d'entrée et bouche de sortie de 110 mm de diamètre. Totalement montée, connectée et testée.
Inclut: Implantation. Mise en place et connexion de la fosse septique.
Critère de métré de projet: Nombre d'unités prévues, selon documentation graphique du Projet.
Critère de mesure de l'ouvrage: On mesurera le nombre d'unités réellement exécutées selon les spécifications du Projet.

| Code | U | Désignation | Quantité | Prix | Montant |
|---|---|---|---|---|---|
| mt46fsp100d | U | Fosse septique en polyéthylène haute densité (PEHD/HDPE), rectangulaire, de 3000 litres, de 2630x880x1650 mm, pour 15 utilisateurs (H.E.), avec bouche d'accès, bouche d'entrée et bouche de sortie de 110 mm de diamètre, selon NF EN 12566-1, pour traitement primaire des eaux résiduelles. (matériau) | 1.000 | 1435.30 | 1435.30 |
| mo007 | h | Compagnon professionnel III/CP2 plombier. (main-d'œuvre) | 1.228 | 4.44 | 5.45 |
| mo105 | h | Ouvrier professionnel II/OP plombier. (main-d'œuvre) | 1.228 | 2.58 | 3.17 |
| % | % | Coûts directs complémentaires | 2 % | 1443.92 | 28.88 |
|  |  | Coûts directs |  |  | 1472.80 |
