# FIEBDC-3

- Propriété du fichier: CYPE INGENIEROS, S.A.
- Format: FIEBDC-3/2002
- Zone géographique: Algérie
- Coûts indirects: 3.00 %
- Frais généraux: 13.00 %
- Bénéfice: 6.00 %
- TVA: 17.00 %

| Code | U | Désignation | Prix |
|---|---|---|---|
| mt07ame100def | m² | Treillis soudé 150x150 mm, fils porteurs de 5 mm de diamètre et fils de répartition de 5 mm de diamètre, en acier Fe E 500. (matériau) | 1.93 |
| mt08var050 | kg | Fil de fer galvanisé pour attacher, de 1,30 mm de diamètre. (matériau) | 1.11 |
| op00ata010 |  | Pince à ligaturer. | 0.00 |
| op00ciz020 |  | Cisaille pour barres à haute adhérence en acier. | 0.00 |
| mo042 | h | Compagnon professionnel III/CP2 ferrailleur. (main-d'œuvre) | 4.51 |
| mo088 | h | Ouvrier professionnel II/OP ferrailleur. (main-d'œuvre) | 2.71 |
| % | % | Coûts directs complémentaires | 0.00 |
| BGI020 | m² |  |  |

## Autres textes du fichier
- Treillis soudé 150x150 mm et Ø 5,0-5,0 mm, en acier Fe E 500, placé sur chantier, pour mur de soutènement 3
