# Recouvrement décoratif du terrain, avec des graviers

- Propriété du fichier: CYPE INGENIEROS, S.A.
- Format: FIEBDC-3/2002
- Zone géographique: Algérie
- Devise: DZD
- Coûts indirects: 3.00 %
- Frais généraux: 13.00 %
- Bénéfice: 6.00 %
- TVA: 19.00 %

## L Espaces verts

### LP Systèmes de protection et décoration

#### LPD Décoration du sol

**LPD010** m² Recouvrement décoratif du terrain, avec des graviers.
Recouvrement décoratif du terrain, avec des graviers, réalisé via: maille de polypropylène non tissé, de 150 mm/s de perméabilité à l'eau, exprimée comme indice de vitesse et 90 g/m² de masse surfacique, avec fonction anti-herbes, fixée sur le terrain avec ancrages en acier annelé en forme d'U, de 8 mm de diamètre; et extension de graviers de concassage, de granulométrie comprise entre 9 et 12 mm, couleur couleur à choisir, avec des moyens manuels, jusqu'à former une couche uniforme d'épaisseur minimale 5 cm.
Inclut: Préparation du terrain. Mise en place de la maille anti-herbe. Extension des granulats. Arrosage de nettoyage.
Critère pour le métré: Surface mesurée en projection horizontale, selon documentation graphique du Projet.
Critère pour le mémoire: On mesurera, en projection horizontale, la surface réellement exécutée selon les spécifications du Projet.

| Code | U | Désignation | Quantité | Prix | Montant |
|---|---|---|---|---|---|
| mt48mal010c | m² | Maille de polypropylène non tissé, de 150 mm/s de perméabilité à l'eau, exprimée comme indice de vitesse, selon ISO 11058, et 90 g/m² de masse surfacique, avec fonction anti-herbes, perméable à l'air et aux nutriments, chimiquement inerte et stable, aux sols acides comme aux alcalins et avec résistance aux rayons UV. (matériau) | 1.100 | 61.82 | 68.00 |
| mt48mal025 | U | Ancrage en acier annelé en forme de U, de 8 mm de diamètre, pour fixation des filets et des mailles au terrain. (matériau) | 5.000 | 33.11 | 165.55 |
| mt48adc010a | m³ | Graviers de concassage, de granulométrie comprise entre 9 et 12 mm, couleur couleur à choisir, fournis en sacs; pour un usage décoratif. (matériau) | 0.030 | 10242.03 | 307.26 |
| mt08aaa010a | m³ | Eau. (matériau) | 0.005 | 194.53 | 0.97 |
| mo040 | h | Compagnon professionnel III/CP2 jardinier. (main-d'œuvre) | 0.019 | 731.39 | 13.90 |
| mo086 | h | Ouvrier professionnel II/OP jardinier. (main-d'œuvre) | 0.063 | 546.70 | 34.44 |
| % | % | Frais de chantier des unités d'ouvrage | 2 % | 590.12 | 11.80 |
|  |  | Coûts directs |  |  | 601.92 |
