# Luminaire rectangulaire en aluminium anodisé

- Propriété du fichier: CYPE INGENIEROS, S.A.
- Format: FIEBDC-3/2002
- Zone géographique: Algérie
- Devise: DZD
- Coûts indirects: 3.00 %
- Frais généraux: 13.00 %
- Bénéfice: 6.00 %
- TVA: 19.00 %

## M Mobilier urbain

### ME Éclairage public

#### MEF Lampadaires

**MEF010** U Luminaire rectangulaire en aluminium anodisé, modèle Rama Led "SANTA & COLE", de 70 W de puissance maximum, de 1163x200x98 mm, avec support mural en acier inoxydable AISI 304 et 48 DEL de 1,5 W; fixé mécaniquement au parement vertical.
Luminaire rectangulaire en aluminium anodisé, modèle Rama Led "SANTA & COLE", de 70 W de puissance maximum, de 1163x200x98 mm, optique à haut rendement de technologie led, support mural en acier inoxydable AISI 304 et 48 DEL de 1,5 W, classe de protection I, degré de protection IP66; fixé mécaniquement au parement vertical. Comprend les accessoires et les éléments de fixation. Totalement monté, connecté et testé.
Inclut: Implantation. Fixation du support. Mise en place du luminaire. Connexion. Nettoyage de l'élément.
Critère de métré de projet: Nombre d'unités prévues, selon documentation graphique du Projet.
Critère de mesure de l'ouvrage: On mesurera le nombre d'unités réellement exécutées selon les spécifications du Projet.

| Code | U | Désignation | Quantité | Prix | Montant |
|---|---|---|---|---|---|
| mt34syc215h | U | Luminaire rectangulaire en aluminium anodisé, modèle Rama Led "SANTA & COLE", de 70 W de puissance maximum, de 1163x200x98 mm, optique à haut rendement de technologie led, support mural en acier inoxydable AISI 304 et 48 DEL de 1,5 W, classe de protection I, degré de protection IP66, y compris les chevilles et les vis de fixation. (matériau) | 1.000 | 252489.72 | 252489.72 |
| mq07cce010a | h | Camion avec nacelle élévatrice à bras articulé de 16 m de hauteur maximale de travail et 260 kg de charge maximale. (matériel) | 0.220 | 1629.10 | 358.40 |
| mo003 | h | Compagnon professionnel III/CP2 électricien. (main-d'œuvre) | 0.316 | 475.07 | 150.12 |
| mo102 | h | Ouvrier professionnel II/OP électricien. (main-d'œuvre) | 0.316 | 342.38 | 108.19 |
| % | % | Frais de chantier des unités d'ouvrage | 2 % | 253106.43 | 5062.13 |
|  |  | Coûts directs |  |  | 258168.56 |
