# Parking pour vélos en acier inoxydable modèle Montana "SANTA & COLE", de 275 cm de longueur, fixé à une surface support (non comprise dans ce prix)

- Propriété du fichier: CYPE INGENIEROS, S.A.
- Format: FIEBDC-3/2002
- Zone géographique: Algérie
- Devise: DZD
- Coûts indirects: 3.00 %
- Frais généraux: 13.00 %
- Bénéfice: 6.00 %
- TVA: 19.00 %

## M Mobilier urbain

### MS Potelets et parkings pour vélos

#### MSV Parkings pour vélos

**MSV010** U Parking pour vélos en acier inoxydable modèle Montana "SANTA & COLE", de 275 cm de longueur, fixé à une surface support (non comprise dans ce prix).
Parking pour vélos modèle Montana "SANTA & COLE" pour 4 vélos, de 275 cm de longueur, composé de 4 supports en tube en acier inoxydable AISI 304 finition suédée de 33 mm de diamètre, profilés aux extrémités pour fixation au revêtement et pince d'union entre deux supports, en acier inoxydable AISI 304 finition suédée et polyamide de couleur noire, fixé à une surface support (non comprise dans ce prix). Comprend l'implantation, les éléments d'ancrage et la suppression et le nettoyage du matériau excédant.
Inclut: Implantation. Montage. Suppression et nettoyage du matériau excédant.
Critère de métré de projet: Nombre d'unités prévues, selon documentation graphique du Projet.
Critère de mesure de l'ouvrage: On mesurera le nombre d'unités réellement exécutées selon les spécifications du Projet.

| Code | U | Désignation | Quantité | Prix | Montant |
|---|---|---|---|---|---|
| mt52asc020a | U | Parking pour vélos modèle Montana "SANTA & COLE" pour 4 vélos, de 275 cm de longueur, composé de 4 supports en tube en acier inoxydable AISI 304 finition suédée de 33 mm de diamètre, profilés aux extrémités pour fixation au revêtement et pince d'union entre deux supports, en acier inoxydable AISI 304 finition suédée et polyamide de couleur noire, y compris les boulons d'ancrage. (matériau) | 1.000 | 137746.75 | 137746.75 |
| mt09reh330 | kg | Mortier de résine époxy avec sable de silice, à durcissement rapide, pour remplissage des ancrages. (matériau) | 0.200 | 585.27 | 117.05 |
| mo041 | h | Compagnon professionnel III/CP2 VRD espaces publics. (main-d'œuvre) | 0.506 | 461.40 | 233.47 |
| mo087 | h | Ouvrier professionnel II/OP VRD espaces publics. (main-d'œuvre) | 0.506 | 342.97 | 173.54 |
| % | % | Frais de chantier des unités d'ouvrage | 2 % | 138270.81 | 2765.42 |
|  |  | Coûts directs |  |  | 141036.23 |
