# Élargissement d'un joint dans un revêtement de sol continu en béton, via la découpe avec un disque à diamant

- Propriété du fichier: CYPE INGENIEROS, S.A.
- Format: FIEBDC-3/2002
- Zone géographique: Algérie
- Devise: DZD
- Coûts indirects: 3.00 %
- Frais généraux: 13.00 %
- Bénéfice: 6.00 %
- TVA: 19.00 %

## V Voiries

### VP Revêtement de sols extérieurs

#### VPB Béton

**VPB050** m Élargissement d'un joint dans un revêtement de sol continu en béton, via la découpe avec un disque à diamant.
Élargissement d'un joint dans un revêtement de sol continu en béton, de 10 mm de largeur et 20 mm de profondeur, via la découpe avec un disque à diamant.
Inclut: Implantation de l'élargissement du joint. Découpe du béton.
Critère pour le métré: Longueur mesurée selon documentation graphique du Projet.
Critère pour le mémoire: On mesurera, en projection horizontale, la surface réellement exécutée selon les spécifications du Projet.

| Code | U | Désignation | Quantité | Prix | Montant |
|---|---|---|---|---|---|
| mq06cor020 | h | Équipement pour découpage de joints dans les dallages en béton. (matériel) | 0.165 | 1047.28 | 172.80 |
| mo112 | h | Ouvrier d'exécution I/OE2 construction. (main-d'œuvre) | 0.387 | 511.00 | 197.76 |
| % | % | Frais de chantier des unités d'ouvrage | 2 % | 370.56 | 7.41 |
|  |  | Coûts directs |  |  | 377.97 |
