# Enclos pour chiens

- Propriété du fichier: CYPE Ingenieros S.A.
- Format: FIEBDC-3/2016
- Logiciel: Générateur de prix de la construction. CYPE Ingenieros, S.A.
- Date: 16/06/2025
- Zone géographique: Algérie
- Devise: DZD
- Coûts indirects: 3 %
- Frais généraux: 13 %
- Bénéfice: 6 %
- TVA: 19 %

## M Mobilier urbain

### MC Aménagements canins

#### MCP Propreté canine

**MCP030** m Enclos pour chiens.
Enclos pour chiens, de 0,80 m de hauteur, constitué de poteaux verticaux, deux traverses horizontales et socle en bois de pin sylvestre, traité en autoclave, terminée avec un vernis protecteur, et panneaux verticaux en bois avec extrémités et bords arrondis, avec visserie en acier galvanisé, cachée et protégée avec des caches-vis de sécurité, mise en place avec cheville chimique, rondelle et vis.
Critère d'évaluation économique: Le prix ne comprend pas la surface support.
Inclut: Implantation. Mise en place.
Critère pour le métré: Longueur mesurée selon documentation graphique du Projet, en déduisant la largeur de passage des portes et des portails.
Critère pour le mémoire: On mesurera la longueur réellement exécutée selon les spécifications du Projet, en déduisant la largeur de passage des portes et des portails.

| Code | U | Désignation | Quantité | Prix | Montant |
|---|---|---|---|---|---|
| mt50spl105b | U | Fixation composée d'une cheville chimique, d'une rondelle et d'une vis en acier. (matériau) | 4 | 572.25 | 2289.000 |
| mt52moc030a | m | Enclos pour chiens, de 0,80 m de hauteur, constitué de poteaux verticaux, deux traverses horizontales et socle en bois de pin sylvestre, traité en autoclave, terminée avec un vernis protecteur, et panneaux verticaux en bois avec extrémités et bords arrondis, avec visserie en acier galvanisé, cachée et protégée avec des caches-vis de sécurité, y compris éléments de fixation. (matériau) | 1 | 15143.9 | 15143.900 |
| mo041 | h | Compagnon professionnel III/CP2 VRD espaces publics. (main-d'œuvre) | 0.375 | 731.39 | 274.271 |
| mo087 | h | Ouvrier professionnel II/OP VRD espaces publics. (main-d'œuvre) | 0.375 | 546.7 | 205.013 |
| % | % | Frais de chantier des unités d'ouvrage | 2 % | 17912.184 | 358.244 |
|  |  | Coûts directs |  |  | 18270.428 |

## Ressources

**mt52moc030a** m Enclos pour chiens
Données techniques: Coût énergétique 1671.033 MJ; Émission de CO2 -22.561 kg
Déchets:
- emballage: re150101 Emballages en papier et en carton. (composant de déchet); quantité 0.372 kg; Code CED 15 01 01; Masse de l'élément 1 kg; Volume 0.001333 m3
