# Revêtement de sol continu drainant

- Propriété du fichier: CYPE Ingenieros S.A.
- Format: FIEBDC-3/2016
- Logiciel: Générateur de prix de la construction. CYPE Ingenieros, S.A.
- Date: 15/12/2023
- Zone géographique: Algérie
- Devise: DZD
- Coûts indirects: 3 %
- Frais généraux: 13 %
- Bénéfice: 6 %
- TVA: 19 %

## V Voiries

### VP Revêtement de sols extérieurs

#### VPD Drainants

**VPD010** m² Revêtement de sol continu drainant.
Revêtement continu drainant pour usage piéton, de 40 mm d'épaisseur, réalisé "in situ" avec du mortier à base de résines et de granulats de couleurs sélectionnées avec granulométrie de 7/10 mm, avec une résistance à la flexotraction de 2,3 N/mm², une résistance à compression de 4,5 N/mm², une capacité drainante de 800 l/(m²·min), et résistance au glissement supérieur à 45 selon DIN CEN/TS 12633, sur une couche de 30 mm de matériau granulaire. Totalement terminé.
Inclut: Réalisation de la base. Réalisation du revêtement de sol.
Critère pour le métré: Surface mesurée selon documentation graphique du Projet.
Critère pour le mémoire: On mesurera la surface réellement exécutée selon les spécifications du Projet.

| Code | U | Désignation | Quantité | Prix | Montant |
|---|---|---|---|---|---|
| mt01arr010a | t | Grave de carrière, de 19 à 25 mm de diamètre. (matériau) | 0.063 | 1309.9 | 82.524 |
| mt47pcd010k | m² | Revêtement continu drainant pour usage piéton, de 40 mm d'épaisseur, réalisé "in situ" avec du mortier à base de résines et de granulats de couleurs sélectionnées avec granulométrie de 7/10 mm, avec une résistance à la flexotraction de 2,3 N/mm², une résistance à compression de 4,5 N/mm², une capacité drainante de 800 l/(m²·min), et résistance au glissement supérieur à 45 selon DIN CEN/TS 12633. (matériau) | 1 | 8468.97 | 8468.970 |
| mo041 | h | Compagnon professionnel III/CP2 VRD espaces publics. (main-d'œuvre) | 0.751 | 672.52 | 505.063 |
| mo087 | h | Ouvrier professionnel II/OP VRD espaces publics. (main-d'œuvre) | 0.751 | 502.82 | 377.618 |
| % | % | Frais de chantier des unités d'ouvrage | 2 % | 9434.175 | 188.684 |
|  |  | Coûts directs |  |  | 9622.859 |

Déchets:
- pose: mt01arr010a Grave de carrière, de 19 à 25 mm de diamètre; facteur de déchet 0.00686426
- pose: mt47pcd010k; facteur de déchet 0.035

## Ressources

**mt01arr010a** t Grave de carrière, de 19 à 25 mm de diamètre
Données techniques: Coût énergétique 75.000 MJ; Émission de CO2 4.000 kg; Code CED 01 04 08; Masse de l'élément 1000 kg; Volume 0.666667 m3

**mt47pcd010k** m² Revêtement continu drainant pour usage piéton
Données techniques: Coût énergétique 738.108 MJ; Émission de CO2 28.046 kg; Code CED 17 09 04; Masse de l'élément 50 kg; Volume 0.033333 m3
