# Barrière acoustique

- Propriété du fichier: CYPE INGENIEROS, S.A.
- Format: FIEBDC-3/2002
- Zone géographique: Algérie
- Coûts indirects: 3.00 %
- Frais généraux: 13.00 %
- Bénéfice: 6.00 %
- TVA: 17.00 %

## A VRD et aménagements extérieurs

### AL Clôtures et divisions

#### ALB Barrières acoustiques

**ALB010** m² Barrière acoustique, réalisée avec panneaux modulaires, modèle Noi Stop Wood "ROCKWOOL", de 100x45x11,6 cm, avec isolation au bruit aérien 24 dB, selon NF EN 1793-2, constitués de noyau en laine de roche revêtu sur une de ses faces par un voile noir, disposé entre deux couches de 15 mm d'épaisseur en bois traité pour l'extérieur, fixée sur une base de béton BCN: CPJ-CEM II/A 32,5 - P - B 20 - 15/25 - E: 1 - NA - P 18-305.
Fourniture et mise en place de barrière acoustique, réalisée avec panneaux modulaires, modèle Noi Stop Wood "ROCKWOOL", de 100x45x11,6 cm, avec isolation au bruit aérien 24 dB, selon NF EN 1793-2, constitués de noyau en laine de roche revêtu sur une de ses faces par un voile noir, disposé entre deux couches de 15 mm d'épaisseur en bois traité pour l'extérieur, fixée sur une base de béton BCN: CPJ-CEM II/A 32,5 - P - B 20 - 15/25 - E: 1 - NA - P 18-305. Comprend l'excavation, l'implantation et le nivellement de profilés, le bétonnage de la base d'appui, réalisation des joints en néoprène et nettoyage final.
Inclut: Excavation. Réalisation de la base en béton. Mise en place et nivellement des profilés. Installation des panneaux par emboîtement et glissement sur les profilés déjà nivelés. Réalisation de joints de néoprène. Nettoyage final.
Critère de métré de projet: Surface mesurée en projection verticale, selon documentation graphique du Projet.
Critère de mesure de l'ouvrage: On mesurera, en projection verticale, la surface réellement exécutée selon les spécifications du Projet.

| Code | U | Désignation | Quantité | Prix | Montant |
|---|---|---|---|---|---|
| mt16lrb010vb | m² | Panneau modulaire pour barrière acoustique, modèle Noi Stop Wood "ROCKWOOL", finition Elba, couleur vert de 100x45x11,6 cm, avec isolation au bruit aérien 24 dB, selon NF EN 1793-2, constitué de noyau en laine de roche revêtu sur une de ses faces par un voile noir, disposé entre deux couches de 15 mm d'épaisseur en bois traité pour l'extérieur; comprend des supports pour faciliter la croissance de la végétation et l'intégration paysagère. (matériau) | 1.050 | 287.78 | 302.17 |
| mt10hmf040qaeg | m³ | Béton non armé prêt à l'emploi BCN: CPJ-CEM II/A 32,5 - P - B 20 - 15/25 - E: 1 - NA - P 18-305. (matériau) | 0.080 | 91.69 | 7.34 |
| op00tal010 |  | Perceuse. | 1.000 | 0.00 | 0.00 |
| op00ato010 |  | Tournevis. | 1.000 | 0.00 | 0.00 |
| au00auh040 |  | Vibreur de béton, électrique. | 1.000 | 0.00 | 0.00 |
| mo019 | h | Compagnon professionnel III/CP2 VRD espaces privés. (main-d'œuvre) | 0.579 | 4.29 | 2.48 |
| mo075 | h | Ouvrier professionnel II/OP VRD espaces privés. (main-d'œuvre) | 0.579 | 2.58 | 1.49 |
| % | % | Coûts directs complémentaires | 2 % | 313.48 | 6.27 |
|  |  | Coûts directs |  |  | 319.75 |
