# Clôture grillagée en fil de fer ondulée

- Propriété du fichier: CYPE INGENIEROS, S.A.
- Format: FIEBDC-3/2002
- Zone géographique: Algérie
- Devise: DZD
- Coûts indirects: 3.00 %
- Frais généraux: 13.00 %
- Bénéfice: 6.00 %
- TVA: 19.00 %

## A VRD et aménagements extérieurs

### AL Clôtures et divisions

#### ALG Grilles et grillages métalliques

**ALG040** m Clôture grillagée en fil de fer ondulée.
Clôture constituée de toile métallique de fil de fer ondulé diagonal, de 10 mm de vide de maille et 1,3 mm de diamètre, finition galvanisé et de poteaux en acier galvanisé de 48 mm de diamètre et 1,3 m de hauteur, encastrés dans des dés de béton. Comprend les accessoires pour la fixation de la toile métallique aux poteaux métalliques.
Critère d'évaluation économique: Le prix ne comprend pas l'excavation.
Inclut: Implantation. Mise en place des poteaux dans les fouilles en puits. Coulage du béton. Aplomb et alignement des poteaux et des contrefiches. Mise en place de la maille.
Critère pour le métré: Longueur mesurée selon documentation graphique du Projet, en déduisant les ouvertures de longueur supérieure à 1 m.
Critère pour le mémoire: On mesurera la longueur réellement exécutée selon les spécifications du Projet, en déduisant les ouvertures de longueur supérieure à 1 m.

| Code | U | Désignation | Quantité | Prix | Montant |
|---|---|---|---|---|---|
| mt52vst030n | U | Poteau intérieur de renfort de tube en acier galvanisé, de 48 mm de diamètre et 1,5 mm d'épaisseur, de 1,3 m de hauteur, pour en fil de fer ondulée de 1 m de hauteur, avec deux contrefiches de renfort. (matériau) | 0.030 | 1668.78 | 50.06 |
| mt52vst030b | U | Poteau intermédiaire de tube en acier galvanisé, de 48 mm de diamètre et 1,5 mm d'épaisseur, de 1,3 m de hauteur, pour en fil de fer ondulée de 1 m de hauteur. (matériau) | 0.300 | 557.06 | 167.12 |
| mt52vst030L | U | Poteau en équerre de tube en acier galvanisé, de 48 mm de diamètre et 1,5 mm d'épaisseur, de 1,3 m de hauteur, pour en fil de fer ondulée de 1 m de hauteur, avec deux contrefiches de renfort. (matériau) | 0.080 | 1668.78 | 133.50 |
| mt52vst030z | U | Poteau extrémité de tube en acier galvanisé, de 48 mm de diamètre et 1,5 mm d'épaisseur, de 1,3 m de hauteur, pour en fil de fer ondulée de 1 m de hauteur, avec une contrefiche de renfort. (matériau) | 0.080 | 1199.55 | 95.96 |
| mt52vao010aa | m² | Toile métallique de fil de fer ondulé diagonal, de 10 mm de vide de maille et 1,3 mm de diamètre, finition galvanisé. (matériau) | 1.020 | 1649.05 | 1682.03 |
| mt52vpm056 | U | Accessoires pour la fixation de la toile métallique aux poteaux métalliques. (matériau) | 1.000 | 126.33 | 126.33 |
| mt10hmf040qaed | m³ | Béton non armé prêt à l'emploi BCN: CPJ-CEM II/A 32,5 - TP - B 20 - 15/25 - E: 1 - NA - P 18-305. (matériau) | 0.015 | 12207.48 | 183.11 |
| op00tal010 |  | Perceuse. | 1.000 | 0.00 | 0.00 |
| op00ato010 |  | Tournevis. | 1.000 | 0.00 | 0.00 |
| au00auh040 |  | Vibreur de béton, électrique. | 1.000 | 0.00 | 0.00 |
| mo087 | h | Ouvrier professionnel II/OP VRD espaces publics. (main-d'œuvre) | 0.190 | 546.70 | 103.87 |
| mo011 | h | Compagnon professionnel III/CP2 monteur. (main-d'œuvre) | 0.126 | 751.66 | 94.71 |
| mo080 | h | Ouvrier professionnel II/OP monteur. (main-d'œuvre) | 0.126 | 546.70 | 68.88 |
| % | % | Frais de chantier des unités d'ouvrage | 3 % | 2705.57 | 81.17 |
|  |  | Coûts directs |  |  | 2786.74 |
