# Mur en gabions pour clôture

- Propriété du fichier: CYPE INGENIEROS, S.A.
- Format: FIEBDC-3/2002
- Zone géographique: Algérie
- Devise: DZD
- Coûts indirects: 3.00 %
- Frais généraux: 13.00 %
- Bénéfice: 6.00 %
- TVA: 19.00 %

## A VRD et aménagements extérieurs

### AL Clôtures et divisions

#### ALM Murs

**ALM030** m² Mur en gabions pour clôture.
Clôture constituée de mur en gabions avec deux faces apparentes constitué de gabion de 2000x1000x250 mm en treillis soudé, en fil de fer galvanisé, de 3,5 à 6 mm de diamètre, avec une ouverture de maille de 25x100 mm sur toutes les faces, avec une résistance à la corrosion en brouillard salin supérieure à 3000 heures et une résistance minimale à la traction du fil de fer de 450 N/mm²; et remplissage avec des moyens mécaniques avec pierre calcaire, de granulométrie comprise entre 150 et 200 mm.
Critère d'évaluation économique: Le prix ne comprend pas la fondation.
Inclut: Implantation. Préparation de la surface d'appui. Extension des gabions. Attache des arêtes. Remplissage des gabions. Fermeture et attache finale des gabions. Retrait du matériau excédent.
Critère pour le métré: Surface mesurée selon documentation graphique du Projet.
Critère pour le mémoire: On mesurera la surface réellement exécutée selon les spécifications du Projet.

| Code | U | Désignation | Quantité | Prix | Montant |
|---|---|---|---|---|---|
| mt07etf035a | U | Gabion de 2000x1000x250 mm en treillis soudé, en fil de fer galvanisé, selon NF EN 10244-2, de 3,5 à 6 mm de diamètre, avec une ouverture de maille de 25x100 mm sur toutes les faces, avec une résistance à la corrosion en brouillard salin supérieure à 3000 heures selon NF EN ISO 10289 et NF EN ISO 9227 et une résistance minimale à la traction du fil de fer de 450 N/mm² selon NF EN 10223-8 et deux tubes creux en acier de 60 mm de diamètre pour leur ancrage dans la fondation. (matériau) | 0.500 | 13954.41 | 6977.21 |
| mt06psm010b | m³ | Pierre calcaire de granulométrie comprise entre 150 et 200 mm, avec usure à l'essai Los Angeles < 50. (matériau) | 0.275 | 1846.70 | 507.84 |
| mq01exn020a | h | Rétro-pelleteuse hydraulique sur pneus, de 105 kW. (matériel) | 1.275 | 5037.94 | 6423.37 |
| mq04cab010c | h | Camion à benne basculante de 12 t de charge, de 162 kW. (matériel) | 1.275 | 4366.22 | 5566.93 |
| mo041 | h | Compagnon professionnel III/CP2 VRD espaces publics. (main-d'œuvre) | 1.390 | 700.68 | 973.95 |
| mo087 | h | Ouvrier professionnel II/OP VRD espaces publics. (main-d'œuvre) | 1.390 | 523.78 | 728.05 |
| % | % | Frais de chantier des unités d'ouvrage | 2 % | 21177.35 | 423.55 |
|  |  | Coûts directs |  |  | 21600.90 |
