# Paroi extérieure d'une parcelle avec un mur en maçonnerie de pièce de claustra en béton blanc, de 25x25x8 cm, avec arrêt et main courante, de 10 cm de largeur

- Propriété du fichier: CYPE INGENIEROS, S.A.
- Format: FIEBDC-3/2002
- Zone géographique: Algérie
- Coûts indirects: 3.00 %
- Frais généraux: 13.00 %
- Bénéfice: 6.00 %
- TVA: 17.00 %

## A VRD et aménagements extérieurs

### AL Clôtures et divisions

#### ALM Murs

**ALM030** m² Paroi extérieure d'une parcelle avec un mur en maçonnerie de pièce de claustra en béton blanc, de 25x25x8 cm, avec arrêt et main courante, de 10 cm de largeur.
Réalisation d'une paroi extérieur de parcelle avec un mur de pièce de claustra en béton blanc, de 25x25x8 cm, avec des pièces complémentaires d'arrêt et main courante, de 10 cm de largeur, placé avec du mortier de ciment et de chaux, confectionné sur chantier, dosage 1:1:7.
Inclut: Implantation des parois extérieures à réaliser. Mise en place et mise d'aplomb de regards de référence. Pose des fils entre les mires. Mise en place des plombs fixes dans les arêtes. Mise en place des pièces. Repassage des joints et nettoyage du parement.
Critère de métré de projet: Surface mesurée selon documentation graphique du Projet.
Critère de mesure de l'ouvrage: On mesurera la surface réellement exécutée selon les spécifications du Projet.

| Code | U | Désignation | Quantité | Prix | Montant |
|---|---|---|---|---|---|
| mt08aaa010a | m³ | Eau. (matériau) | 0.006 | 1.50 | 0.01 |
| mt01arg005a | t | Sable de carrière, pour mortier préparé sur chantier. (matériau) | 0.012 | 18.00 | 0.22 |
| mt08cem041a | kg | Ciment blanc en sacs. (matériau) | 2.000 | 0.15 | 0.30 |
| mt08cal020a | kg | Chaux aérée CL-90, en sacs, selon NF EN 459-1. (matériau) | 2.000 | 0.21 | 0.42 |
| mt20ceh010b | U | Pièce de claustra en béton blanc, de 25x25x8 cm. (matériau) | 18.000 | 2.03 | 36.54 |
| mt20ceh011b | m | Arrêt et main courante, de 10 cm de largeur, pour mur de pièce de claustra en béton blanc. (matériau) | 0.020 | 4.51 | 0.09 |
| mq06hor010 | h | Bétonnière. (matériel) | 0.008 | 1.68 | 0.01 |
| op00amo010 |  | Rectifieuse ou scie radiale. | 1.000 | 0.00 | 0.00 |
| mo019 | h | Compagnon professionnel III/CP2 VRD espaces privés. (main-d'œuvre) | 0.640 | 4.29 | 2.75 |
| mo111 | h | Ouvrier d'exécution I/OE1 VRD espaces privés. (main-d'œuvre) | 0.727 | 2.48 | 1.80 |
| % | % | Coûts directs complémentaires | 2 % | 42.14 | 0.84 |
|  |  | Coûts directs |  |  | 42.98 |
