# Bord de pièces préfabriquées en béton, pour entourage d'arbre

- Propriété du fichier: CYPE INGENIEROS, S.A.
- Format: FIEBDC-3/2002
- Zone géographique: Algérie
- Devise: DZD
- Coûts indirects: 3.00 %
- Frais généraux: 13.00 %
- Bénéfice: 6.00 %
- TVA: 19.00 %

## A VRD et aménagements extérieurs

### AV Espaces verts et mobilier urbain

#### AVE Entourage d'arbres

**AVE010** U Bord de pièces préfabriquées en béton, pour entourage d'arbre.
Réalisation d'un bord de délimitation d'entourage d'arbre carré, via l'ensemble de quatre pièces préfabriquées de béton, de 80x80 cm et 60 cm de diamètre intérieur, grise, l'ensemble étant appuyé sur un dallage en béton BCN: CPJ-CEM II/A 32,5 - P - B 20 - 15/25 - E: 1 - NA - P 18-305 de 15 cm d'épaisseur, à réaliser sur une base ferme existante, non comprise dans ce prix. Comprend excavation et jointoiement avec du mortier de ciment, confectionné sur chantier, dosage 1:6.
Inclut: Implantation des alignements et des niveaux. Excavation. Coulage et extension du béton. Mise en place des pièces. Tassement et nivellement. Remplissage des joints avec du mortier.
Critère pour le métré: Nombre d'unités prévues, selon documentation graphique du Projet.
Critère pour le mémoire: On mesurera le nombre d'unités réellement exécutées selon les spécifications du Projet.

| Code | U | Désignation | Quantité | Prix | Montant |
|---|---|---|---|---|---|
| mt10hmf040qaeg | m³ | Béton non armé prêt à l'emploi BCN: CPJ-CEM II/A 32,5 - P - B 20 - 15/25 - E: 1 - NA - P 18-305. (matériau) | 0.090 | 11629.61 | 1046.66 |
| mt08aaa010a | m³ | Eau. (matériau) | 0.006 | 190.41 | 1.14 |
| mt01arg005a | t | Sable de carrière, pour mortier confectionné sur le chantier. (matériau) | 0.002 | 2017.24 | 4.03 |
| mt08cem000a | kg | Ciment gris en sacs. (matériau) | 0.250 | 13.84 | 3.46 |
| mt52alc020a | U | Ensemble de quatre pièces préfabriquées de béton, pour former un bord de délimitation d'entourage d'arbre carré, de 80x80 cm et 60 cm de diamètre intérieur, grise. (matériau) | 1.000 | 4333.07 | 4333.07 |
| mq06hor010 | h | Bétonnière électrique avec une capacité de gâchage de 160 l. (matériel) | 0.006 | 334.81 | 2.01 |
| au00auh040 |  | Vibreur de béton, électrique. | 1.000 | 0.00 | 0.00 |
| mo041 | h | Compagnon professionnel III/CP2 VRD espaces publics. (main-d'œuvre) | 0.315 | 731.39 | 230.39 |
| mo087 | h | Ouvrier professionnel II/OP VRD espaces publics. (main-d'œuvre) | 0.168 | 546.70 | 91.85 |
| % | % | Frais de chantier des unités d'ouvrage | 2 % | 5712.61 | 114.25 |
|  |  | Coûts directs |  |  | 5826.86 |
