# Gargouille en aluminium laqué de couleur, de 50x50 mm de section, placée avec mastic de silicone neutre

- Propriété du fichier: CYPE INGENIEROS, S.A.
- Format: FIEBDC-3/2002
- Zone géographique: Algérie
- Coûts indirects: 3.00 %
- Frais généraux: 13.00 %
- Bénéfice: 6.00 %
- TVA: 16.00 %

## E Enveloppe et finition extérieure

### EC Éléments complémentaires de façade

#### ECG Gargouilles

**ECG010** U Gargouille en aluminium laqué de couleur, de 50x50 mm de section, placée avec mastic de silicone neutre.
Inclut: Implantation des pièces. Mise en place, aplomb, nivellement et alignement. Scellage des joints et nettoyage.

| Code | U | Désignation | Quantité | Prix | Montant |
|---|---|---|---|---|---|
| mt15sja100 | U | Cartouche de mastic de silicone neutre. (matériau) | 0.100 | 3.27 | 0.33 |
| mt20gal010b | U | Gargouille en aluminium laqué de couleur, de 50x50 mm de section, réalisée à partir d'un profil carré en aluminium et terminée par un arrêt formant un angle de 45°. (matériau) | 1.000 | 2.51 | 2.51 |
| mo018 | h | Compagnon professionnel III/CP2 construction. (main-d'œuvre) | 0.074 | 3.79 | 0.28 |
| mo104 | h | Ouvrier d'exécution I/OE1 construction. (main-d'œuvre) | 0.074 | 2.37 | 0.18 |
| % | % | Coûts directs complémentaires | 2 % | 3.30 | 0.07 |
|  |  | Coûts directs |  |  | 3.37 |
