# Étanchéité liquide de corniche ou d'avant-toit en béton armé

- Propriété du fichier: CYPE INGENIEROS, S.A.
- Format: FIEBDC-3/2002
- Zone géographique: Algérie
- Devise: DZD
- Coûts indirects: 3.00 %
- Frais généraux: 13.00 %
- Bénéfice: 6.00 %
- TVA: 19.00 %

## E Enveloppe et finition extérieure

### EE Étanchéité

#### EEF Imperméabilisation de façades

**EEF040** m² Étanchéité liquide de corniche ou d'avant-toit en béton armé, composée d'une forme de pentes (de 1% à 5%) avec une couche de mortier de ciment, confectionné sur chantier, avec adjuvant hydrofuge, dosage 1:6, talochée et propre, et trois couches de revêtement élastique imperméabilisant couleur grise, composé de polymères synthétiques en dispersion, charges et pigments minéraux et fibres, 2,25 kg/m².
Étanchéité liquide de corniche ou d'avant-toit en béton armé, composée d'une forme de pentes (de 1% à 5%) avec une couche de mortier de ciment, confectionné sur chantier, avec adjuvant hydrofuge, dosage 1:6, talochée et propre, et trois couches de revêtement élastique imperméabilisant couleur grise, composé de polymères synthétiques en dispersion, charges et pigments minéraux et fibres, 2,25 kg/m².
Inclut: Coulage, extension et réglage de la couche de mortier de forme de pentes. Application de l'imperméabilisant.
Critère de métré de projet: Surface mesurée selon documentation graphique du Projet.
Critère de mesure de l'ouvrage: On mesurera la surface réellement exécutée selon les spécifications du Projet.

| Code | U | Désignation | Quantité | Prix | Montant |
|---|---|---|---|---|---|
| mt28mic030b | kg | Revêtement élastique imperméabilisant couleur grise, composé de polymères synthétiques en dispersion, charges et pigments minéraux et fibres. (matériau) | 2.250 | 370.99 | 834.73 |
| mt08aaa010a | m³ | Eau. (matériau) | 0.006 | 171.86 | 1.03 |
| mt01arg005a | t | Sable de carrière, pour mortier confectionné sur le chantier. (matériau) | 0.033 | 1777.75 | 58.67 |
| mt08cem000a | kg | Ciment gris en sacs. (matériau) | 5.000 | 12.49 | 62.45 |
| mt08adt010 | kg | Adjuvant hydrofuge pour imperméabilisation des mortiers ou des bétons. (matériau) | 0.100 | 137.49 | 13.75 |
| mq06hor010 | h | Bétonnière. (matériel) | 0.016 | 141.41 | 2.26 |
| op00tal020 |  | Malaxeur éléctrique. | 0.200 | 0.00 | 0.00 |
| % | % | Coûts directs complémentaires | 2 % | 972.89 | 19.46 |
|  |  | Coûts directs |  |  | 992.35 |
