# Capteur de lumière solaire sans fil

- Propriété du fichier: CYPE INGENIEROS, S.A.
- Format: FIEBDC-3/2002
- Zone géographique: Algérie
- Devise: DZD
- Coûts indirects: 3.00 %
- Frais généraux: 13.00 %
- Bénéfice: 6.00 %
- TVA: 19.00 %

## E Enveloppe et finition extérieure

### EF Fermetures et protections solaires

#### EFS Stores

**EFS030** U Capteur de lumière solaire sans fil.
Capteur de lumière solaire sans fil, avec technologie IO-homecontrol®, pour commander automatiquement l'enroulement ou le déploiement du store électrique, en fonction de l'intensité de l'ensoleillement et du seuil programmé. Mise en place en façade, sans câblage jusqu'au moteur.
Inclut: Implantation. Ancrage au parement des élément de fixation. Montage du capteur.
Critère pour le métré: Nombre d'unités prévues, selon documentation graphique du Projet.
Critère pour le mémoire: On mesurera le nombre d'unités réellement exécutées selon les spécifications du Projet.

| Code | U | Désignation | Quantité | Prix | Montant |
|---|---|---|---|---|---|
| mt44tol120 | U | Capteur de lumière solaire sans fil, avec technologie IO-homecontrol®, pour commander automatiquement l'enroulement ou le déploiement du store électrique, en fonction de l'intensité de l'ensoleillement et du seuil programmé. (matériau) | 1.000 | 18058.69 | 18058.69 |
| mo003 | h | Compagnon professionnel III/CP2 électricien. (main-d'œuvre) | 0.525 | 751.66 | 394.62 |
| mo102 | h | Ouvrier professionnel II/OP électricien. (main-d'œuvre) | 0.525 | 545.70 | 286.49 |
| % | % | Frais de chantier des unités d'ouvrage | 2 % | 18739.80 | 374.80 |
|  |  | Coûts directs |  |  | 19114.60 |
