# Système de façade F4 "ISOVER" à hautes performances énergétiques

- Propriété du fichier: CYPE INGENIEROS, S.A.
- Format: FIEBDC-3/2002
- Zone géographique: Algérie
- Coûts indirects: 0.03 %
- Frais généraux: 13.00 %
- Bénéfice: 6.00 %
- TVA: 17.00 %

## E Enveloppe et finition extérieure

### EL Façades légères

#### ELB Systèmes de bardage constituant la paroi

**ELB010** m² Système de façade F4 "ISOVER" à hautes performances énergétiques, composé: d’une couche extérieure isolée par de la laine de verre Isofaçade 35R de 120 mm d'épaisseur, montée entre profilés F4 en acier galvanisé, ancrés à la rive de plancher, imperméabilisée par une membrane Écran Intégra et terminée par des profilés en Z d’interface bardage (non compris dans ce prix); et d’une couche intérieure formée d’une contre-cloison de deux plaques de plâtre Placoplatre BA 13 "PLACO" / NF EN 520 - 1200 / 2000 / 13 / bord affiné, fixées sur une ossature de fourrures Optima 240, isolée par une couche de laine de verre Isoconfort 32, de 80 mm d'épaisseur, fixée aux profilés de la paroi extérieure, avec une membrane d’étanchéité à l’air Vario Duplex fixée aux montants de la contre-cloison.
Fourniture et montage d’un système de façade F4 "ISOVER" à hautes performances énergétiques, constitué des éléments suivants: OSSATURE: profilés F4 en acier galvanisé, ancrés à la rive de plancher avec Platine F4; ISOLATION EXTÉRIEURE: panneau semi-rigide en laine de verre, Isofaçade 35R "ISOVER", selon NF EN 13162, de 120 mm d'épaisseur, revêtu sur une de ses faces par un tissu de verre, fourni en rouleaux, résistance thermique 3,43 m²K/W, conductivité thermique 0,035 W/(mK), monté entre les profilés principaux de la structure et ancré à la rive de plancher par des fixations Maxi PB Fix; IMPERMÉABILISATION: membrane de polypropylène, Écran Intégra; INTERFACE BARDAGE: profilés en Z, pour connecter le système avec le bardage (non compris dans ce prix); ISOLATION INTÉRIEURE: une couche de panneau en laine de verre, Isoconfort 32 "ISOVER", de 80 mm d'épaisseur, résistance thermique 2,5 m²K/W, conductivité thermique 0,032 W/(mK), fixée à l'ossature de la paroi extérieure avec des fixations Appui Optima 2; ÉTANCHÉITÉ À L’AIR: film de polyamide Vario Duplex fixé aux montants du doublage; CONTRE-CLOISON: ossature autoportante de fourrures Optima 240, revêtue sur la face intérieure par deux plaques de plâtre Placoplatre BA 13 "PLACO" / NF EN 520 - 1200 / 2000 / 13 / bord affiné, constituée d'une âme en plâtre d'origine naturelle fourrée et liée aux deux lames de carton fort, vissées aux profilés. Comprend les ancrages, la visserie, les fixations d’isolants, l’adhésif double face, le mastic, l’adhésif d’étanchéité, la résolution des points singuliers et les travaux et matériaux nécessaires à la formation des ouvertures. Le système sera totalement achevé et préparé comme support d’un bardage extérieur de façade ventilée compatible et assurant le clos.
Inclut: Implantation de la structure métallique en rive de plancher et au niveau des baies de la façade. Fixation des platines d'ancrage en rive de plancher. Vissage des profilés principaux aux platines d'ancrage. Mise en place des fixations de l'isolant extérieur en rive de plancher. Mise en place de l'isolant extérieur. Mise en place de la membrane d'étanchéité. Mise en place des profilés de connexion avec le bardage. Implantation de la paroi intérieure et des baies de la façade, au sol et au plafond. Nivellement et nettoyage de la base. Fixation des rails hauts et bas au plafond et au sol. Fixation des profilés de contact entre la paroi extérieure et la paroi intérieure. Vissage des fixations pour l'isolant. Mise en place de l'isolation. Mise en place et fixation des montants. Traitement des ouvertures. Mise en place de la lame d'étanchéité à l'air. Passage des installations. Mise en place des plaques avec des fixations mécaniques. Implantation des coffrets pour l'hébergement des mécanismes électriques et pour le passage des installations, et perforation postérieure des plaques. Traitement des joints entre les plaques. Placement des coffrets pour l'hébergement des mécanismes électriques et pour le passage des installations.
Critère de métré de projet: Surface mesurée selon documentation graphique du Projet, sans dupliquer les coins ni les rencontres, en déduisant les ouvertures de surface supérieure à 2 m².
Critère de mesure de l'ouvrage: On mesurera la surface réellement exécutée selon les spécifications du Projet, sans dupliquer les coins ni les rencontres, en déduisant les ouvertures de surface supérieure à 2 m², en ajoutant en échange la surface de la partie intérieure du vide, correspondant au développement des jambages et des linteaux.

| Code | U | Désignation | Quantité | Prix | Montant |
|---|---|---|---|---|---|
| mt12iso010 | U | Platine F4 "ISOVER", formée à partir d'un profil en T en acier NF EN 10025 S235JR, de 233x125x122 mm et 5 mm d'épaisseur, galvanisé à chaud NF EN 10346 Z275. (matériau) | 0.560 | 32.31 | 18.09 |
| mt12iso020 | m | Profilé en U en acier, F4 "ISOVER", de 120x60 mm et de 4 mm d'épaisseur, limite élastique 390 MPa, galvanisé à chaud NF EN 10346 Z275. (matériau) | 1.670 | 16.11 | 26.90 |
| mt12iso040 | U | Fixation en acier NF EN 10346 DX51D, Maxi PB fix "ISOVER", galvanisé à chaud NF EN 10346 Z275. (matériau) | 0.670 | 0.77 | 0.52 |
| mt16lvi030bJqm | m² | Panneau semi-rigide en laine de verre, Isofaçade 35R "ISOVER", selon NF EN 13162, de 120 mm d'épaisseur, revêtu sur une de ses faces par un tissu de verre, fourni en rouleaux, résistance thermique 3,43 m²K/W, conductivité thermique 0,035 W/(mK). (matériau) | 1.050 | 9.30 | 9.77 |
| mt15iso020c | m² | Membrane d'étanchéité, hautement perméable à la vapeur d'eau en polypropylène, Ecran Intégra "ISOVER", de 500 µm d'épaisseur, Euroclasse E de réaction au feu. (matériau) | 1.100 | 4.99 | 5.49 |
| mt12iso060a | m | Profilé en Z en acier NF EN 10346 S220GD, pour connecter le système F4 "ISOVER" avec le bardage, de 40x20x40 mm et 1,5 mm d'épaisseur, galvanisé à chaud NF EN 10346 Z450. (matériau) | 1.670 | 3.22 | 5.38 |
| mt12iso070 | m | Profil asymétrique en U en acier galvanisé, Lisse Clip'Optima "ISOVER", de 20 mm de large, 15 mm de haut (petit côté) et 25 mm de haut (grand côté). (matériau) | 0.670 | 0.84 | 0.56 |
| mt12iso080a | m | Fourrure Optima 240 "ISOVER", en acier galvanisé. (matériau) | 0.670 | 0.81 | 0.54 |
| mt12iso090a | U | Appui Optima 2 75 "ISOVER", pour panneaux en laine minérale de 85 mm d'épaisseur maximale. (matériau) | 1.110 | 1.22 | 1.35 |
| mt16lvi010cod | m² | Panneau en laine de verre, Isoconfort 32 "ISOVER", de 80 mm d'épaisseur, résistance thermique 2,5 m²K/W, conductivité thermique 0,032 W/(mK), selon NF EN 13162. (matériau) | 1.050 | 10.50 | 11.03 |
| mt12iso080a | m | Fourrure Optima 240 "ISOVER", en acier galvanisé. | 1.430 | 0.81 | 1.16 |
| mt12iso081 | m | Éclisse Optima "ISOVER", en acier galvanisé, pour prolongement des fourrures Optima 240. (matériau) | 0.600 | 1.11 | 0.67 |
| mt12iso110 | m | Bande adhésive à double face. (matériau) | 1.430 | 0.48 | 0.69 |
| mt15iso010a | m² | Pare-vapeur avec étanchéité à l'air, hydrorégulateur, constitué d'un film de polyamide avec un voile non tissé à son verso, Vario Duplex "ISOVER", de 220 µm d'épaisseur, Euroclasse D de réaction au feu. (matériau) | 1.100 | 3.70 | 4.07 |
| mt16lvi170a | m | Ruban auto-adhésif Adhésif Vario KB1 "ISOVER", pour le scellage des joints. (matériau) | 1.330 | 0.65 | 0.86 |
| mt15iso040b | U | Cartouche de colle de jointoiement, Vario DS, "ISOVER", de 310 ml, pour l'étanchéité périphérique de pare-vapeur. (matériau) | 0.067 | 37.23 | 2.49 |
| mt12plk050aaCac | m² | Plaque de plâtre Placoplatre BA 13 "PLACO" / NF EN 520 - 1200 / 2000 / 13 / bord affiné, constituée d'une âme en plâtre d'origine naturelle fourrée et liée aux deux lames de carton fort. (matériau) | 2.100 | 3.18 | 6.68 |
| mt12plm010b | kg | Pâte de séchage en poudre, Placojoint SN "PLACO", pour le traitement des joints des plaques en plâtre. (matériau) | 0.330 | 0.70 | 0.23 |
| mt12plj010b | m | Bande microperforée, PP "PLACO", pour finition des joints de plaques de plâtre. (matériau) | 1.400 | 0.06 | 0.08 |
| op00ato010 |  | Tournevis. | 1.000 | 0.00 | 0.00 |
| mo048 | h | Compagnon professionnel III/CP2 monteur de systèmes de façades préfabriqués. (main-d'œuvre) | 1.680 | 4.31 | 7.24 |
| mo092 | h | Ouvrier professionnel II/OP monteur de systèmes de façades préfabriqués. (main-d'œuvre) | 1.169 | 2.74 | 3.20 |
| mo049 | h | Compagnon professionnel III/CP2 monteur de systèmes en plaques et de cloisons démontables. (main-d'œuvre) | 0.720 | 4.31 | 3.10 |
| mo093 | h | Ouvrier professionnel II/OP monteur de systèmes en plaques et de cloisons démontables. (main-d'œuvre) | 0.501 | 2.74 | 1.37 |
| % | % | Coûts directs complémentaires | 3 % | 111.47 | 3.34 |
|  |  | Coûts directs |  |  | 114.81 |
