# Enduit traditionnel décoratif sur parement extérieur

- Propriété du fichier: CYPE INGENIEROS, S.A.
- Format: FIEBDC-3/2002
- Zone géographique: Algérie
- Devise: DZD
- Coûts indirects: 3.00 %
- Frais généraux: 13.00 %
- Bénéfice: 6.00 %
- TVA: 19.00 %

## E Enveloppe et finition extérieure

### EN Enduits traditionnels et stucs

#### ENH Enduits à la chaux

**ENH030** m² Enduit traditionnel décoratif sur parement extérieur.
Réalisation d'un enduit traditionnel sgraffite, par application manuelle sur un parement extérieur, sous-enduit préalable (non compris dans ce prix), à deux couches de mortier de chaux aérienne éteinte de différentes couleurs, la première de 10 mm d'épaisseur, de dosage 1:4 et à gros granulats et la seconde, dont le pigment est compris dans la masse, de 8 mm d'épaisseur, de dosage 1:4 et à granulats fins de granulométrie très soignée. Finition superficielle: ponçage par plans et sgraffite de la dernière couche avec une spatule en bois, avant découpe oblique du bord dessiné avec les stylets. Comprend la préparation de la surface support, mise en place d'une maille en fibre de verre anti-alcalin pour le renfort des rencontres entre matériaux différents et en abouts de plancher, sur 20% de la surface du parement, la réalisation des joints, des coins, des guides, des arêtes, feuillures, jambages, linteaux, les arrêts aux rencontres avec les parements, les revêtements et les autres éléments placés sur sa surface.
Inclut: Préparation de la surface support. Placement de la maille entre différents matériaux et en abouts de plancher. Calepinage des pans. Préparation et application d'une première couche. Préparation et application d'une seconde couche. Réalisation des joints. Poncifs à l'aide de pochoirs. Sgraffite. Révisions et nettoyage final.
Critère pour le métré: Surface mesurée selon documentation graphique du Projet, en déduisant les baies de surface supérieure à 1 m² et en incluant le développement des feuillures.
Critère pour le mémoire: On mesurera la surface réellement exécutée selon les spécifications du Projet, en déduisant les baies de surface supérieure à 1 m² et en incluant le développement des feuillures.

| Code | U | Désignation | Quantité | Prix | Montant |
|---|---|---|---|---|---|
| mt28pmc010a | m³ | Pâte de mortier de chaux pour enduits, y compris les gravillons. (matériau) | 0.025 | 13686.99 | 342.17 |
| mt09var030a | m² | Maille en fibre de verre tissée, avec imprégnation en PVC, de 10x10 mm de vide de maille, anti-alcalin, de 115 à 125 g/m² et 500 µm d'épaisseur, pour armer des enduits traditionnels, enduits de ciment et mortiers. (matériau) | 0.210 | 196.76 | 41.32 |
| mt09pmr010 | kg | Pigment pour mortiers et enduits. (matériau) | 0.015 | 1142.48 | 17.14 |
| op00tal020 |  | Malaxeur électrique. | 1.000 | 0.00 | 0.00 |
| mo039 | h | Compagnon professionnel III/CP2 enduiseur. (main-d'œuvre) | 1.142 | 731.39 | 835.25 |
| mo079 | h | Ouvrier professionnel II/OP enduiseur. (main-d'œuvre) | 1.142 | 546.70 | 624.33 |
| mo111 | h | Ouvrier d'exécution I/OE2 enduiseur. (main-d'œuvre) | 0.578 | 543.98 | 314.42 |
| mo020 | h | Compagnon professionnel III/CP2 construction. (main-d'œuvre) | 3.319 | 731.39 | 2427.48 |
| mo113 | h | Ouvrier d'exécution I/OE1 construction. (main-d'œuvre) | 0.402 | 526.74 | 211.75 |
| % | % | Frais de chantier des unités d'ouvrage | 2 % | 4813.86 | 96.28 |
|  |  | Coûts directs |  |  | 4910.14 |
