# Mur perspirant à ossature en bois d'épicéa traité en autoclave

- Propriété du fichier: CYPE INGENIEROS, S.A.
- Format: FIEBDC-3/2002
- Zone géographique: Algérie
- Coûts indirects: 0.03 %
- Frais généraux: 13.00 %
- Bénéfice: 6.00 %
- TVA: 17.00 %

## E Enveloppe et finition extérieure

### EO Murs à ossature bois

#### EOP Perspirant

**EOP010** m² Mur perspirant à ossature en bois d'épicéa traité en autoclave, 45x120 mm, composé des éléments suivants: panneau de fibres en bois de 2510x635 mm et 16 mm d'épaisseur, pour isolation thermique extérieure et contreventement de la structure; flocons d'ouate de cellulose insufflés entre montants, de 120 mm d'épaisseur moyenne, densité 35 kg/m³; frein-vapeur avec armure, de polypropylène copolymère non tissé; et bardage à lames en sapin nordique traité en autoclave, avec bord droit, finition vernie, fixées sur des tasseaux en bois national.
Fourniture et montage d'un mur perspirant à ossature bois, constitué des éléments suivants: OSSATURE: montants, lisses haute et basse, traverses haute et basse sur bande de capillarité, de 45x120 mm, en bois d'épicéa traité en autoclave, avec classification d'utilisation de classe 3; CONTREVENTEMENT ET ISOLATION EXTÉRIEURE: panneau de fibres en bois de 2510x635 mm et 16 mm d'épaisseur, résistance thermique 0,18 m²K/W, conductivité thermique 0,09 W/(mK), fixé sur l'ossature; FREIN-VAPEUR: film renforcé de polypropylène copolymère non tissé, fixé sur les montants de la structure; ISOLATION ENTRE MONTANTS: flocons d'ouate de cellulose insufflés entre montants, de 120 mm d'épaisseur moyenne, densité 35 kg/m³, résistance thermique 3,24324 m²K/W, conductivité thermique 0,037 W/(mK); BARDAGE: lames en sapin nordique traité en autoclave, avec bord droit, finition vernie, de 2350x120x19 mm, avec classification d'utilisation classe 2, fixées sur des tasseaux en bois national. Comprend les ancrages, les vis, les clous, la bande adhésive, le mastic, la résolution des points singuliers et les travaux et matériaux nécessaires à la réalisation des ouvertures. Totalement terminé et prêt à recevoir un doublage intérieur compatible et complétant le mur.
Inclut: Implantation de l'ossature principale. Mise en place d'une bande d'étanchéité. Montage de l'ossature principale en bois. Implantation des ouvertures de façade sur les lisses hautes et basses. Montage de l'ossature d'encadrement pour la réalisation des ouvertures de façade. Fixation du panneau multifonction sur l'ossature. Fixation du frein-vapeur sur l'ossature. Insufflation de l'isolant entre les montants. Fixation des tasseaux sur le panneau multifonction et l'ossature. Fixation des lames du bardage sur les tasseaux. Traitement des ouvertures.
Critère de métré de projet: Surface mesurée selon documentation graphique du Projet, sans dupliquer les coins ni les rencontres, en déduisant les ouvertures de surface supérieure à 2 m².
Critère de mesure de l'ouvrage: On mesurera la surface réellement exécutée selon les spécifications du Projet, sans dupliquer les coins ni les rencontres, en déduisant les ouvertures de surface supérieure à 2 m², en ajoutant en échange la surface de la partie intérieure du vide, correspondant au développement des jambages et des linteaux.

| Code | U | Désignation | Quantité | Prix | Montant |
|---|---|---|---|---|---|
| mt16pda065b | m | Bande flexible en polyéthylène réticulé à cellule fermée, de 10 mm d'épaisseur et 150 mm de largeur, résistance thermique 0,25 m²K/W, conductivité thermique 0,04 W/(mK), Euroclasse E de réaction au feu. (matériau) | 1.050 | 0.80 | 0.84 |
| mt07mee300j | m | Lisse basse de 45x120 mm, en bois d'épicéa traité en autoclave, avec classification d'utilisation de classe 3 selon NF EN 335-1, à utiliser pour des murs à ossature bois. (matériau) | 0.400 | 2.50 | 1.00 |
| mt18mva085b | U | Cheville expansive métallique et tire-fond, pour la fixation de lambourdes ou de pannes en bois sur un support de base en béton. (matériau) | 1.000 | 0.76 | 0.76 |
| mt07mee300g | m | Traverse basse de 45x120 mm, en bois d'épicéa traité en autoclave, avec classification d'utilisation de classe 3 selon NF EN 335-1, à utiliser pour des murs à ossature bois. (matériau) | 0.400 | 2.50 | 1.00 |
| mt07mee300a | m | Montant de 45x120 mm, en bois d'épicéa traité en autoclave, avec classification d'utilisation de classe 3 selon NF EN 335-1, à utiliser pour des murs à ossature bois. (matériau) | 0.500 | 2.50 | 1.25 |
| mt07mee300d | m | Traverse haute de 45x120 mm, en bois d'épicéa traité en autoclave, avec classification d'utilisation de classe 3 selon NF EN 335-1, à utiliser pour des murs à ossature bois. (matériau) | 0.400 | 2.50 | 1.00 |
| mt07mee300m | m | Lisse haute de chaînage de 45x120 mm, en bois d'épicéa traité en autoclave, avec classification d'utilisation de classe 3 selon NF EN 335-1, à utiliser pour des murs à ossature bois. (matériau) | 0.400 | 2.50 | 1.00 |
| mt50spa101 | kg | Clous en acier. (matériau) | 0.900 | 0.90 | 0.81 |
| mt16pwf010a | m² | Panneau de fibres en bois provenant de résineux d'origine européenne, agglutinées avec une colle MDI, de 2510x635 mm et 16 mm d'épaisseur, résistance thermique 0,18 m²K/W, conductivité thermique 0,09 W/(mK), densité 570 kg/m³, coefficient de résistance à la diffusion de la vapeur d'eau 11 et Euroclasse E de réaction au feu, selon NF EN 13717. (matériau) | 1.000 | 11.36 | 11.36 |
| mt15mbv020 | m | Ruban adhésif de 6 cm de largeur, avec structure renforcée, pour la fixation et le scellage de freins-vapeur. (matériau) | 1.400 | 0.57 | 0.80 |
| mt15mbv010a | m² | Frein-vapeur avec armure, étanche à l'air, avec diffusion variable de vapeur, selon le taux d'humidité, de polypropylène copolymère non tissé, de 0,2 mm d'épaisseur. (matériau) | 1.100 | 2.51 | 2.76 |
| mt15mbv030 | U | Cartouche d'adhésif scelleur de joints, de 310 ml, pour l'étanchéité périphérique de freins-vapeur. (matériau) | 0.070 | 8.40 | 0.59 |
| mt16fce010a | kg | Flocons de ouate de cellulose provenant de papier recyclé traité à l'acide borique, avec une résistance à la diffusion de la vapeur d'eau de 2, conductivité thermique 0,037 W/(mK) et Euroclasse E de réaction au feu, très perspirant, imputrescible et résistant à l'attaque de micro-organismes, pour soufflage ou remplissage des espaces vides comme isolant thermique et acoustique. (matériau) | 4.200 | 1.11 | 4.66 |
| mt07mee202a | m | Tasseau de 20x20 mm de section, en bois d'épicéa traité en autoclave, avec classification d'utilisation de classe 3 selon NF EN 335-1. (matériau) | 2.200 | 0.78 | 1.72 |
| mt26pro010a | m | Grille antirongeurs formée d'une cornière en acier galvanisé, de 30x20 mm, pour la protection des lames ventilées des murs à ossature bois. (matériau) | 1.050 | 2.63 | 2.76 |
| mt22bar010a | m² | Lames en sapin nordique traité en autoclave, avec bord droit, finition vernie, de 2350x120x19 mm, avec classification d'utilisation classe 2 selon NF EN 335-1, pour bardage de façade. (matériau) | 1.050 | 11.75 | 12.34 |
| mq08mpa010 | h | Machine à insuffler pour l'isolement de lames d'air. (matériel) | 0.141 | 9.65 | 1.36 |
| mo010 | h | Compagnon professionnel III/CP2 monteur. (main-d'œuvre) | 2.684 | 4.31 | 11.57 |
| mo076 | h | Ouvrier professionnel II/OP monteur. (main-d'œuvre) | 2.087 | 2.74 | 5.72 |
| % | % | Coûts directs complémentaires | 2 % | 63.30 | 1.27 |
|  |  | Coûts directs |  |  | 64.57 |
